# Detector de movimiento por infrarrojos Z-Wave. Instalación en superficie

- Propiedad del archivo: CYPE Ingenieros S.A.
- Formato: FIEBDC-3/2016
- Programa: Generador de precios de la construcción. CYPE Ingenieros, S.A.
- Fecha: 18/10/2024
- Divisa: EUR
- Costes indirectos: 3 %
- IVA: 21 %

## I Instalaciones

### IM Domóticas e inmóticas

#### IMZ Componentes del sistema Z-Wave

**IMZ120** Ud Detector de movimiento por infrarrojos Z-Wave. Instalación en superficie.
Detector de movimiento por infrarrojos con sensor de intensidad luminosa, de superficie, Z-Wave Plus, de 47x47x47 mm, color blanco, frecuencia de funcionamiento 868,42 MHz, ángulo de detección de 90°, alcance de 7 m, grado de protección IP20, alimentación a pilas. Instalación en superficie. Incluso elementos de fijación.
Incluye: Colocación. Montaje, conexionado y comprobación de su correcto funcionamiento.
Criterio de medición de proyecto: Número de unidades previstas, según documentación gráfica de Proyecto.
Criterio de medición de obra: Se medirá el número de unidades realmente ejecutadas según especificaciones de Proyecto.

| Código | Ud | Descripción | Rendimiento | Precio | Importe |
|---|---|---|---|---|---|
| mt35dzs020a | Ud | Detector de movimiento por infrarrojos con sensor de intensidad luminosa, de superficie, Z-Wave Plus, de 47x47x47 mm, color blanco, frecuencia de funcionamiento 868,42 MHz, ángulo de detección de 90°, alcance de 7 m, grado de protección IP20, alimentación a pilas, con elementos de fijación. (material) | 1 | 47.78 | 47.780 |
| mo123 | h | Especialista en la puesta en marcha de instalaciones. (mano de obra) | 0.376 | 43.01 | 16.172 |
| % | % | Costes directos complementarios | 2 % | 63.952 | 1.279 |
|  |  | Costes directos |  |  | 65.231 |
