# Rejilla antivandálica para luminaria de emergencia

- Propiedad del archivo: CYPE Ingenieros S.A.
- Formato: FIEBDC-3/2016
- Programa: Generador de precios de la construcción. CYPE Ingenieros, S.A.
- Fecha: 23/10/2024
- Divisa: EUR
- Costes indirectos: 3 %
- IVA: 21 %

## I Instalaciones

### IO Contra incendios

#### IOA Alumbrado de emergencia

**IOA025** Ud Rejilla antivandálica para luminaria de emergencia.
Rejilla antivandálica de aluminio, de 250x150x90 mm, para luminaria de emergencia. Incluso elementos de fijación.
Incluye: Fijación y nivelación.
Criterio de medición de proyecto: Número de unidades previstas, según documentación gráfica de Proyecto.
Criterio de medición de obra: Se medirá el número de unidades realmente ejecutadas según especificaciones de Proyecto.

| Código | Ud | Descripción | Rendimiento | Precio | Importe |
|---|---|---|---|---|---|
| mt34aem060a | Ud | Rejilla antivandálica de aluminio, de 250x150x90 mm, para luminaria de emergencia. Incluso elementos de fijación. (material) | 1 | 23.79 | 23.790 |
| mo003 | h | Oficial 1ª electricista. (mano de obra) | 0.107 | 22.74 | 2.433 |
| mo102 | h | Ayudante electricista. (mano de obra) | 0.107 | 20.98 | 2.245 |
| % | % | Costes directos complementarios | 2 % | 28.468 | 0.569 |
|  |  | Costes directos |  |  | 29.037 |
