# Rociador para zonas de almacenamiento

- Propiedad del archivo: CYPE Ingenieros S.A.
- Formato: FIEBDC-3/2016
- Programa: Generador de precios de la construcción. CYPE Ingenieros, S.A.
- Fecha: 11/06/2024
- Divisa: EUR
- Costes indirectos: 3 %
- IVA: 21 %

## I Instalaciones

### IO Contra incendios

#### IOT Sistemas de extinción fijos

**IOT032** Ud Rociador para zonas de almacenamiento.
Rociador automático montante para nivel intermedio, respuesta normal con ampolla fusible de vidrio frágil de 5 mm de diámetro y disolución alcohólica de color rojo, rotura a 68°C, de 1/2" DN 15 mm de diámetro de rosca, coeficiente de descarga K de 80 (métrico), presión de trabajo 12 bar, acabado lacado color bronce. Incluso accesorios y piezas especiales para conexión a la red de distribución de agua.
Incluye: Replanteo. Montaje, conexionado y comprobación de su correcto funcionamiento.
Criterio de medición de proyecto: Número de unidades previstas, según documentación gráfica de Proyecto.
Criterio de medición de obra: Se medirá el número de unidades realmente ejecutadas según especificaciones de Proyecto.

| Código | Ud | Descripción | Rendimiento | Precio | Importe |
|---|---|---|---|---|---|
| mt41roc090a | Ud | Rociador automático montante para nivel intermedio, respuesta normal con ampolla fusible de vidrio frágil de 5 mm de diámetro y disolución alcohólica de color rojo, rotura a 68°C, de 1/2" DN 15 mm de diámetro de rosca, coeficiente de descarga K de 80 (métrico), presión de trabajo 12 bar, acabado lacado color bronce, según UNE-EN 12259-1. (material) | 1 | 12.31 | 12.310 |
| mt41roc500 | Ud | Accesorios y piezas especiales para conexión de rociador a red de distribución de agua. (material) | 1 | 2.71 | 2.710 |
| mo008 | h | Oficial 1ª fontanero. (mano de obra) | 0.268 | 22.74 | 6.094 |
| mo107 | h | Ayudante fontanero. (mano de obra) | 0.268 | 20.98 | 5.623 |
| % | % | Costes directos complementarios | 2 % | 26.737 | 0.535 |
|  |  | Costes directos |  |  | 27.272 |
