# Aislamiento térmico en forjado de entramado ligero de madera, por insuflación, desde la cara inferior, de nódulos de guata de celulosa

- Propiedad del archivo: CYPE Ingenieros S.A.
- Formato: FIEBDC-3/2016
- Programa: Generador de precios de la construcción. CYPE Ingenieros, S.A.
- Fecha: 06/06/2025
- Divisa: EUR
- Costes indirectos: 3 %
- IVA: 21 %

## N Aislamientos e impermeabilizaciones

### NW Aislamientos térmicos de origen vegetal, de aplicación mecánica

#### NWD Forjados

**NWD013** m² Aislamiento térmico en forjado de entramado ligero de madera, por insuflación, desde la cara inferior, de nódulos de guata de celulosa.
Aislamiento térmico en forjado de entramado ligero de madera, rellenando el interior de la cámara de aire de 80 mm de espesor medio, por insuflación, desde la cara inferior, de nódulos de guata de celulosa, compuestos por un 88% de papel de periódico seleccionado y un 12% de aditivos, densidad entre 45 y 50 kg/m³ y conductividad térmica 0,040 W/(mK). Incluso cinta autoadhesiva, de 15 cm de anchura, para tapar los taladros ejecutados en el paramento.
Incluye: Inspección endoscópica de la cámara de aire. Replanteo y realización de los taladros en el forjado. Protección de los elementos del entorno que puedan verse afectados durante los trabajos de insuflación. Insuflación del aislamiento. Tapado de los taladros. Limpieza final.
Criterio de medición de proyecto: Superficie medida según documentación gráfica de Proyecto.
Criterio de medición de obra: Se medirá la superficie realmente ejecutada según especificaciones de Proyecto.

| Código | Ud | Descripción | Rendimiento | Precio | Importe |
|---|---|---|---|---|---|
| mt16fce020b | kg | Nódulos de guata de celulosa, compuestos por un 88% de papel de periódico seleccionado y un 12% de aditivos, densidad entre 45 y 50 kg/m³ y conductividad térmica 0,04 W/(mK), Euroclase B-s2, d0 de reacción al fuego según UNE-EN 13501-1, para relleno de cámaras por insuflación. (material) | 4.2 | 1.7 | 7.140 |
| mt15sbi010c | m | Cinta autoadhesiva, de geotextil no tejido de polipropileno, con adhesivo acrílico sin disolventes y película de separación de papel siliconado, de 15 cm de anchura, rango de temperatura de trabajo de -40 a 90°C, para aplicar en interiores y exteriores, suministrada en rollos de 30 m de longitud. (material) | 0.15 | 2.13 | 0.320 |
| mq08mpa010 | h | Maquinaria para insuflación de aislamiento en cámaras de aire. (maquinaria) | 0.212 | 14.56 | 3.087 |
| mo030 | h | Oficial 1ª aplicador de productos aislantes. (mano de obra) | 0.21 | 23.1 | 4.851 |
| mo068 | h | Ayudante aplicador de productos aislantes. (mano de obra) | 0.221 | 21.94 | 4.849 |
| % | % | Costes directos complementarios | 2 % | 20.247 | 0.405 |
|  |  | Costes directos |  |  | 20.652 |

Residuos:
- colocación: mt16fce020b; factor de residuo 0.028
- colocación: mt15sbi010c; factor de residuo 0.0275077

## Recursos

**mt16fce020b** kg Nódulos de guata de celulosa
Datos técnicos: Coste energético 4.500 MJ; Emisión de CO2 -1.210 kg; Código LER 17 06 04; Masa del elemento 1 kg; Volumen 0.001667 m3

**mt15sbi010c** m Cinta autoadhesiva
Datos técnicos: Coste energético 6.040 MJ; Emisión de CO2 0.189 kg; Código LER 17 02 03; Masa del elemento 0.065 kg; Volumen 0.000108 m3
