# Estructura doble para baños enfrentados

- Propiedad del archivo: CYPE Ingenieros S.A.
- Formato: FIEBDC-3/2016
- Programa: Generador de precios de la construcción. CYPE Ingenieros, S.A.
- Fecha: 21/05/2024
- Divisa: EUR
- Costes indirectos: 3 %
- IVA: 21 %

## S Señalización y equipamiento

### SA Aparatos sanitarios

#### SAI Inodoros

**SAI125** Ud Estructura doble para baños enfrentados.
Estructura doble para baños enfrentados, formada por dos cisternas de polipropileno, colocadas en sentido opuesto, con sistema de accionamiento mecánico, descarga doble de 6-3 litros, ajustable a 7-3 litros, cada una, con bastidor tubular autoportante, premontado, regulable en altura hasta 200 mm, acabado con imprimación antioxidante, de 240 mm de espesor, para inodoros suspendidos, código de pedido 885061, modelo OLI74 Plus Mecánica Autoportante Doble "OLI" y pulsadores para accionamiento de cisterna, de ABS, de color blanco, de descarga doble, serie iPlate, código de pedido 670001, "OLI", de 240x150x6 mm. Instalación empotrada en tabique de placas de yeso.
Incluye: Replanteo. Colocación y fijación de la estructura. Conexión a la red de evacuación. Conexión a la red de agua fría. Montaje de accesorios y complementos. Comprobación de su correcto funcionamiento.
Criterio de medición de proyecto: Número de unidades previstas, según documentación gráfica de Proyecto.
Criterio de medición de obra: Se medirá el número de unidades realmente colocadas según especificaciones de Proyecto.

| Código | Ud | Descripción | Rendimiento | Precio | Importe |
|---|---|---|---|---|---|
| mt30oli057a | Ud | Estructura doble para baños enfrentados, formada por dos cisternas de polipropileno, colocadas en sentido opuesto, con sistema de accionamiento mecánico, descarga doble de 6-3 litros, ajustable a 7-3 litros, cada una, con bastidor tubular autoportante, premontado, regulable en altura hasta 200 mm, acabado con imprimación antioxidante, de 240 mm de espesor, para inodoros suspendidos, código de pedido 885061, modelo OLI74 Plus Mecánica Autoportante Doble "OLI", cada una de ellas con válvula de llenado silencioso con funcionamiento retardado para el ahorro de agua Azor Plus, tubo de descarga de 360 mm de longitud y 56 mm de diámetro, fijaciones, llave de escuadra de 1/2", tubo de conexión a inodoro de 180 mm de longitud y 45 mm de diámetro, soporte para inodoro, tubo de desagüe con adaptador para 90 y 110 mm de diámetro, aislamiento frente a la condensación y rejilla para facilitar el agarre de elementos de obra, según UNE-EN 14055, para empotrar en tabique de placas de yeso (material) | 1 | 552.65 | 552.650 |
| mt30oli280aaa | Ud | Pulsador para accionamiento de cisterna, de ABS, de color blanco, de descarga doble, serie iPlate, código de pedido 670001, "OLI", de 240x150x6 mm, para cisterna empotrada con sistema de accionamiento mecánico. (material) | 2 | 58.06 | 116.120 |
| mo008 | h | Oficial 1ª fontanero. (mano de obra) | 1.699 | 22.74 | 38.635 |
| % | % | Costes directos complementarios | 2 % | 707.405 | 14.148 |
|  |  | Costes directos |  |  | 721.553 |
