# Lavadero

- Propiedad del archivo: CYPE Ingenieros S.A.
- Formato: FIEBDC-3/2016
- Programa: Generador de precios de la construcción. CYPE Ingenieros, S.A.
- Fecha: 26/06/2025
- Divisa: EUR
- Costes indirectos: 3 %
- IVA: 21 %

## S Señalización y equipamiento

### SC Cocinas/galerías

#### SCF Fregaderos y lavaderos

**SCF020** Ud Lavadero.
Lavadero de porcelana sanitaria, modelo Henares "ROCA", color blanco, de 600x390x360 mm, con mueble soporte de tablero aglomerado, de 378x555x786 mm, equipado con grifo mezclador mural, para lavadero, de caño largo giratorio, acabado cromado, modelo Brava "ROCA", con aireador, con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30lar010h | Ud | Lavadero de porcelana sanitaria, modelo Henares "ROCA", color blanco, de 600x390x360 mm, según UNE 67001. (material) | 1 | 132.58 | 132.580 |
| mt30lar012b | Ud | Mueble soporte de tablero aglomerado, de 378x555x786 mm, para lavadero modelo Henares "ROCA". (material) | 1 | 80.92 | 80.920 |
| mt31gmo050a | Ud | Grifo mezclador mural, para lavadero, de caño largo giratorio, acabado cromado, modelo Brava "ROCA", con aireador, según UNE-EN 200. (material) | 1 | 92.4 | 92.400 |
| mt30dla010a | Ud | Desagüe curvo registrable con sifón botella para lavadero. (material) | 1 | 3.52 | 3.520 |
| mo008 | h | Oficial 1ª fontanero. (mano de obra) | 0.664 | 23.74 | 15.763 |
| mo107 | h | Ayudante fontanero. (mano de obra) | 0.443 | 21.9 | 9.702 |
| % | % | Costes directos complementarios | 2 % | 334.885 | 6.698 |
|  |  | Costes directos |  |  | 341.583 |

## Recursos

**mt30lar010h** Ud Lavadero de porcelana sanitaria, modelo Henares "ROCA", color blanco, de 600x390x360 mm, según UNE 67001
Datos técnicos: Coste energético 220.357 MJ; Emisión de CO2 11.959 kg
Residuos:
- embalaje: re150101 Envases de papel y cartón. (componente de residuo); rendimiento 1.328 kg; Código LER 15 01 01; Masa del elemento 1 kg; Volumen 0.001333 m3

**mt31gmo050a** Ud Grifo mezclador mural
Datos técnicos: Coste energético 193.309 MJ; Emisión de CO2 13.041 kg
Residuos:
- embalaje: re150101 Envases de papel y cartón; rendimiento 0.072 kg
