# Rejilla electrosoldada, para protección de alcorque

- Propiedad del archivo: CYPE Ingenieros S.A.
- Formato: FIEBDC-3/2016
- Programa: Generador de precios de la construcción. CYPE Ingenieros, S.A.
- Fecha: 12/06/2024
- Divisa: EUR
- Costes indirectos: 3 %
- IVA: 21 %

## U Urbanización interior de la parcela

### UM Mobiliario urbano

#### UMA Protecciones de alcorques

**UMA030** Ud Rejilla electrosoldada, para protección de alcorque.
Rejilla electrosoldada antideslizante, de 900x900 mm, acabado galvanizado en caliente, formada por dos piezas simétricas, realizadas con pletinas portantes de acero laminado UNE-EN 10025 S235JR, en perfil plano laminado en caliente, de 30x2 mm, separadas 34 mm entre sí, separadores de varilla cuadrada retorcida, de acero con bajo contenido en carbono UNE-EN ISO 16120-2 C4D, de 4 mm de lado, separados 38 mm entre sí y marco de acero laminado UNE-EN 10025 S235JR, en perfil omega laminado en caliente, de 30x2 mm, para protección de alcorque, colocada sobre el marco de apoyo. Incluso replanteo y marco de apoyo.
Incluye: Replanteo. Colocación del marco de apoyo. Montaje de la rejilla.
Criterio de medición de proyecto: Número de unidades previstas, según documentación gráfica de Proyecto.
Criterio de medición de obra: Se medirá el número de unidades realmente ejecutadas según especificaciones de Proyecto.

| Código | Ud | Descripción | Rendimiento | Precio | Importe |
|---|---|---|---|---|---|
| mt07rel030i | Ud | Rejilla electrosoldada antideslizante, de 900x900 mm, acabado galvanizado en caliente, formada por dos piezas simétricas, realizadas con pletinas portantes de acero laminado UNE-EN 10025 S235JR, en perfil plano laminado en caliente, de 30x2 mm, separadas 34 mm entre sí, separadores de varilla cuadrada retorcida, de acero con bajo contenido en carbono UNE-EN ISO 16120-2 C4D, de 4 mm de lado, separados 38 mm entre sí y marco de acero laminado UNE-EN 10025 S235JR, en perfil omega laminado en caliente, de 30x2 mm, incluso marco de apoyo, de acero laminado UNE-EN 10025 S235JR, en perfil angular laminado en caliente, de 35x35 mm, acabado galvanizado en caliente. (material) | 1 | 35.58 | 35.580 |
| mo041 | h | Oficial 1ª construcción de obra civil. (mano de obra) | 0.231 | 22.13 | 5.112 |
| mo087 | h | Ayudante construcción de obra civil. (mano de obra) | 0.231 | 21.02 | 4.856 |
| % | % | Costes directos complementarios | 2 % | 45.548 | 0.911 |
|  |  | Costes directos |  |  | 46.459 |

Residuos:
- colocación: mt07rel030i; factor de residuo 0.0053

## Recursos

**mt07rel030i** Ud Rejilla electrosoldada antideslizante
Datos técnicos: Coste energético 408.487 MJ; Emisión de CO2 41.460 kg; Código LER 17 04 05; Masa del elemento 16.12 kg; Volumen 0.007676 m3
Residuos:
- embalaje: re170203 Plástico. (componente de residuo); rendimiento 0.04 kg; Código LER 17 02 03; Masa del elemento 1 kg; Volumen 0.001667 m3
