# Tubo de PVC

- Propiedad del archivo: CYPE Ingenieros S.A.
- Formato: FIEBDC-3/2016
- Programa: Generador de precios de la construcción. CYPE Ingenieros, S.A.
- Fecha: 09/03/2023
- Divisa: EUR
- Costes indirectos: 3 %
- IVA: 21 %

## I Instalaciones

### IU Urbanas

#### IUA Redes de agua potable

**IUA030** m Tubo de PVC.
Tubo de policloruro de vinilo no plastificado (PVC-U), de 140 mm de diámetro exterior, PN=16 atm y 8,3 mm de espesor, para unión por copa con junta elástica de EPDM. Incluso juntas de goma y lubricante para montaje.
Criterio de valoración económica: El precio incluye los equipos y la maquinaria necesarios para el desplazamiento y la disposición en obra de los elementos.
Incluye: Replanteo del recorrido de la tubería. Descenso y colocación de los tubos en el fondo de la zanja. Montaje, conexionado y comprobación de su correcto funcionamiento.
Criterio de medición de proyecto: Longitud medida según documentación gráfica de Proyecto.
Criterio de medición de obra: Se medirá la longitud realmente ejecutada según especificaciones de Proyecto.

| Código | Ud | Descripción | Rendimiento | Precio | Importe |
|---|---|---|---|---|---|
| mt37tvq020cfa | m | Tubo de policloruro de vinilo no plastificado (PVC-U), de 140 mm de diámetro exterior, PN=16 atm y 8,3 mm de espesor, para unión por copa con junta elástica de EPDM, según UNE-EN 1452. Incluso juntas de goma. (material) | 1 | 27.56 | 27.560 |
| mt11ade100a | kg | Lubricante para unión mediante junta elástica de tubos y accesorios. (material) | 0.003 | 22.94 | 0.069 |
| mq04cag010a | h | Camión con grúa de hasta 6 t. (maquinaria) | 0.022 | 56.47 | 1.242 |
| mo008 | h | Oficial 1ª fontanero. (mano de obra) | 0.066 | 22 | 1.452 |
| mo107 | h | Ayudante fontanero. (mano de obra) | 0.066 | 20.3 | 1.340 |
| % | % | Costes directos complementarios | 2 % | 31.663 | 0.633 |
|  |  | Costes directos |  |  | 32.296 |

Residuos:
- colocación: mt37tvq020cfa; factor de residuo 0.0244166

## Recursos

**mt37tvq020cfa** m Tubo de policloruro de vinilo no plastificado (PVC-U)
Datos técnicos: Coste energético 456.305 MJ; Emisión de CO2 22.655 kg; Código LER 17 02 03; Masa del elemento 4.71 kg; Volumen 0.00785 m3
