# Encalado tradicional sobre paramento exterior

- Propiedad del archivo: CYPE INGENIEROS, S.A.
- Formato: FIEBDC-3/2002
- Divisa: EUR
- Costes indirectos: 3.00 %
- IVA: 21.00 %

## R Revestimientos y trasdosados

### RF Pinturas en paramentos exteriores

#### RFA Naturales de origen mineral a la cal

**RFA010** m² Encalado tradicional sobre paramento exterior.
Encalado tradicional con tres manos de lechada fluida, tipo CL 90-S ML, a base de cal aérea hidratada, con una relación agua/cal de 2,7 dosificada en peso y 300 kg/m³ de cal, sobre paramento exterior de mortero de cal, piedra o ladrillo.
Criterio de valoración económica: El precio incluye la protección de los elementos del entorno que puedan verse afectados durante los trabajos y la resolución de puntos singulares.
Incluye: Preparación y limpieza previa del soporte. Aplicación de una mano de fondo. Aplicación de dos manos de acabado.
Criterio de medición de proyecto: Superficie medida según documentación gráfica de Proyecto, con el mismo criterio que el soporte base.
Criterio de medición de obra: Se medirá la superficie realmente ejecutada según especificaciones de Proyecto, con el mismo criterio que el soporte base.

| Código | Ud | Descripción | Rendimiento | Precio | Importe |
|---|---|---|---|---|---|
| mt08cal011a | kg | Cal aérea hidratada, tipo CL 90-S, según UNE-EN 459-1, en sacos. (material) | 1.800 | 0.44 | 0.79 |
| mt08aaa010a | m³ | Agua. (material) | 0.005 | 1.50 | 0.01 |
| op00tal020 |  | Taladro con batidora. | 1.000 | 0.00 | 0.00 |
| mo038 | h | Oficial 1ª pintor. (mano de obra) | 0.060 | 22.13 | 1.33 |
| mo076 | h | Ayudante pintor. (mano de obra) | 0.060 | 21.02 | 1.26 |
| % | % | Costes directos complementarios | 2 % | 3.39 | 0.07 |
|  |  | Costes directos |  |  | 3.46 |
