# Capa fina de mortero autonivelante de cemento, "DRIZORO"

- Propiedad del archivo: CYPE INGENIEROS, S.A.
- Formato: FIEBDC-3/2002
- Divisa: EUR
- Costes indirectos: 3.00 %
- IVA: 21.00 %

## R Revestimientos y trasdosados

### RS Pavimentos

#### RSA Morteros y pastas de nivelación

**RSA030** m² Capa fina de mortero autonivelante de cemento, "DRIZORO".
Capa fina de mortero autonivelante de cemento, Maxlevel Super, "DRIZORO", CT - C30 - F7 - A6, según UNE-EN 13813, de 10 mm de espesor, aplicada mecánicamente, para la regularización y nivelación de la superficie soporte interior de hormigón o mortero, previa aplicación de imprimación, Maxprimer Floor "DRIZORO", a base de resinas acrílicas en dispersión acuosa, preparada para recibir pavimento cerámico, de corcho, de madera, laminado, flexible o textil. Incluso banda de panel rígido de poliestireno expandido para la preparación de las juntas perimetrales de dilatación.
Criterio de valoración económica: El precio no incluye el soporte de hormigón ni el revestimiento.
Incluye: Replanteo y marcado de niveles de acabado. Preparación de las juntas perimetrales de dilatación. Aplicación de la imprimación. Vertido y extendido de la mezcla. Curado del mortero.
Criterio de medición de proyecto: Superficie medida según documentación gráfica de Proyecto.
Criterio de medición de obra: Se medirá la superficie realmente ejecutada según especificaciones de Proyecto, sin deducir la superficie ocupada por los pilares situados dentro de su perímetro.

| Código | Ud | Descripción | Rendimiento | Precio | Importe |
|---|---|---|---|---|---|
| mt09bnd010a | l | Imprimación, Maxprimer Floor "DRIZORO", a base de resinas acrílicas en dispersión acuosa, para la adherencia de morteros autonivelantes a soportes cementosos. (material) | 0.125 | 7.30 | 0.91 |
| mt09bnd020a | kg | Mortero autonivelante de cemento, Maxlevel Super, "DRIZORO", CT - C30 - F7 - A6, según UNE-EN 13813, con resinas, áridos seleccionados y fibras sintéticas, para regularización y nivelación de pavimentos interiores de hormigón. (material) | 16.000 | 1.70 | 27.20 |
| mt16pea020a | m² | Panel rígido de poliestireno expandido, según UNE-EN 13163, mecanizado lateral recto, de 10 mm de espesor, resistencia térmica 0,25 m²K/W, conductividad térmica 0,036 W/(mK), para junta de dilatación. (material) | 0.100 | 0.92 | 0.09 |
| mq06pym020 | h | Mezcladora-bombeadora para morteros autonivelantes. (maquinaria) | 0.050 | 10.91 | 0.55 |
| mo031 | h | Oficial 1ª aplicador de mortero autonivelante. (mano de obra) | 0.030 | 22.13 | 0.66 |
| mo069 | h | Ayudante aplicador de mortero autonivelante. (mano de obra) | 0.050 | 21.02 | 1.05 |
| % | % | Costes directos complementarios | 2 % | 30.46 | 0.61 |
|  |  | Costes directos |  |  | 31.07 |
