# Hormigón proyectado, para vaso de piscina

- Propiedad del archivo: CYPE INGENIEROS, S.A.
- Formato: FIEBDC-3/2002
- Divisa: EUR
- Costes indirectos: 3.00 %
- IVA: 21.00 %

## U Urbanización interior de la parcela

### UP Piscinas

#### UPG Vasos, ménsulas y escaleras

**UPG010** m² Hormigón proyectado, para vaso de piscina.
Hormigón HA-30/F/12/XD2, proyectado por vía húmeda para formación de paramento horizontal de vaso de piscina, de 15 cm de espesor, con doble malla electrosoldada ME 20x20 Ø 5-5 B 500 T 6x2,20 UNE-EN 10080, y armadura de refuerzo de acero UNE-EN 10080 B 500 S, cuantía 4 kg/m³, sin juntas de dilatación. Incluso alambre de atar y separadores.
Incluye: Preparación de la superficie soporte. Colocación de la malla electrosoldada. Colocación de la armadura de refuerzo. Proyección del hormigón en capas sucesivas.
Criterio de medición de proyecto: Superficie medida según documentación gráfica de Proyecto.
Criterio de medición de obra: Se medirá la superficie realmente ejecutada según especificaciones de Proyecto.

| Código | Ud | Descripción | Rendimiento | Precio | Importe |
|---|---|---|---|---|---|
| mt07ame010d | m² | Malla electrosoldada ME 20x20 Ø 5-5 B 500 T 6x2,20 UNE-EN 10080. (material) | 2.200 | 2.52 | 5.54 |
| mt07aco010g | kg | Acero en barras corrugadas, UNE-EN 10080 B 500 S, suministrado en obra en barras sin elaborar, de varios diámetros. (material) | 4.200 | 1.22 | 5.12 |
| mt08var050 | kg | Alambre galvanizado para atar, de 1,30 mm de diámetro. (material) | 0.048 | 1.50 | 0.07 |
| mt07aco020d | Ud | Separador homologado para muros. (material) | 4.000 | 0.06 | 0.24 |
| mt10hes200b | m³ | Hormigón para proyectar, HA-30/F/12/XD2, con una dosificación de cemento de 400 kg/m³, fabricado en central. (material) | 0.155 | 100.70 | 15.61 |
| mq06gun010 | h | Gunitadora de hormigón por vía húmeda 33 kW. (maquinaria) | 0.700 | 14.54 | 10.18 |
| mo043 | h | Oficial 1ª ferrallista. (mano de obra) | 0.079 | 23.03 | 1.82 |
| mo090 | h | Ayudante ferrallista. (mano de obra) | 0.083 | 21.86 | 1.81 |
| mo041 | h | Oficial 1ª construcción de obra civil. (mano de obra) | 0.516 | 22.13 | 11.42 |
| mo087 | h | Ayudante construcción de obra civil. (mano de obra) | 0.218 | 21.02 | 4.58 |
| % | % | Costes directos complementarios | 3 % | 56.39 | 1.69 |
|  |  | Costes directos |  |  | 58.08 |
