# Retirada de aislamiento térmico de tubería

- Propiedad del archivo: CYPE Ingenieros S.A.
- Formato: FIEBDC-3/2016
- Programa: Generador de precios de la construcción. CYPE Ingenieros, S.A.
- Fecha: 02/07/2024
- Divisa: EUR
- Costes indirectos: 3 %
- IVA: 21 %

## D Demoliciones

### DN Aislamientos e impermeabilizaciones

#### DNA Tuberías y bajantes

**DNA010** m Retirada de aislamiento térmico de tubería.
Retirada de aislamiento térmico de tubería de hasta 50 mm de diámetro, en instalación superficial, con medios manuales, y carga manual sobre camión o contenedor.
Incluye: Retirada del elemento. Acopio del material retirado. Limpieza de los restos de obra. Carga manual del material retirado y restos de obra sobre camión o contenedor.
Criterio de medición de proyecto: Longitud medida según documentación gráfica de Proyecto.
Criterio de medición de obra: Se medirá la longitud realmente desmontada según especificaciones de Proyecto.

| Código | Ud | Descripción | Rendimiento | Precio | Importe |
|---|---|---|---|---|---|
| mo008 | h | Oficial 1ª fontanero. (mano de obra) | 0.027 | 22.74 | 0.614 |
| mo107 | h | Ayudante fontanero. (mano de obra) | 0.027 | 20.98 | 0.566 |
| % | % | Costes directos complementarios | 2 % | 1.180 | 0.024 |
|  |  | Costes directos |  |  | 1.204 |
