# Felpudo metálico

- Propiedad del archivo: CYPE Ingenieros S.A.
- Formato: FIEBDC-3/2016
- Programa: Generador de precios de la construcción. CYPE Ingenieros, S.A.
- Fecha: 11/12/2023
- Divisa: EUR
- Costes indirectos: 3 %
- IVA: 21 %

## R Revestimientos y trasdosados

### RS Pavimentos

#### RSF Alfombras y felpudos

**RSF010** m² Felpudo metálico.
Felpudo formado por perfiles de aluminio, de 27 mm de anchura, unidos entre sí mediante cable de acero inoxidable, distancia entre perfiles 5 mm, acabado superficial con rizos de vinilo entrelazados de color negro, espesor total 17 mm, uso interior y exterior, enrollable, instalado en cajeado de pavimento formado por foso de 17 a 25 mm de profundidad (no incluido en este precio). Incluso preparación de la superficie soporte.
Incluye: Preparación de la superficie soporte. Colocación del felpudo.
Criterio de medición de proyecto: Superficie medida según documentación gráfica de Proyecto.
Criterio de medición de obra: Se medirá la superficie realmente ejecutada según especificaciones de Proyecto.

| Código | Ud | Descripción | Rendimiento | Precio | Importe |
|---|---|---|---|---|---|
| mt18fel100cba | m² | Felpudo formado por perfiles de aluminio, de 27 mm de anchura, unidos entre sí mediante cable de acero inoxidable, distancia entre perfiles 5 mm, acabado superficial con rizos de vinilo entrelazados de color negro, espesor total 17 mm, uso interior y exterior, enrollable, para instalar en cajeado de pavimento formado por foso de 17 a 25 mm de profundidad. (material) | 1 | 402.55 | 402.550 |
| mo027 | h | Oficial 1ª instalador de moquetas y revestimientos textiles. (mano de obra) | 0.08 | 21.41 | 1.713 |
| mo065 | h | Ayudante instalador de moquetas y revestimientos textiles. (mano de obra) | 0.08 | 20.34 | 1.627 |
| % | % | Costes directos complementarios | 2 % | 405.890 | 8.118 |
|  |  | Costes directos |  |  | 414.008 |
