# Vallado de parcela, de rejilla electrosoldada

- Propiedad del archivo: CYPE Ingenieros S.A.
- Formato: FIEBDC-3/2016
- Programa: Generador de precios de la construcción. CYPE Ingenieros, S.A.
- Fecha: 03/10/2024
- Divisa: EUR
- Costes indirectos: 3 %
- IVA: 21 %

## U Urbanización interior de la parcela

### UV Cerramientos exteriores

#### UVE Rejillas electrosoldadas

**UVE010** m Vallado de parcela, de rejilla electrosoldada.
Vallado de parcela formado por paneles de rejilla electrosoldada con pletina de acero galvanizado de 30x2 mm en cuadrícula de 30x30 mm, con bastidor electrosoldado y postes de perfil hueco de acero galvanizado, de sección cuadrada 40x40x1,5 mm y 1 m de altura, separados 2 m entre sí y empotrados en dados de hormigón o muretes de fábrica u hormigón. Incluso accesorios para la fijación de los paneles de rejilla electrosoldada a los postes metálicos.
Incluye: Replanteo. Apertura de huecos para colocación de los postes. Colocación de los postes. Vertido del hormigón. Aplomado y alineación de los postes. Colocación de los paneles de rejilla.
Criterio de medición de proyecto: Longitud medida según documentación gráfica de Proyecto, deduciendo la longitud de los huecos de puertas y cancelas.
Criterio de medición de obra: Se medirá la longitud realmente ejecutada según especificaciones de Proyecto, deduciendo la longitud de los huecos de puertas y cancelas.

| Código | Ud | Descripción | Rendimiento | Precio | Importe |
|---|---|---|---|---|---|
| mt26btr010a | m² | Rejilla electrosoldada con pletina de acero galvanizado de 30x2 mm en cuadrícula de 30x30 mm, con bastidor electrosoldado. (material) | 1 | 51.7 | 51.700 |
| mt52vpm020a | Ud | Poste de perfil hueco de acero galvanizado, de sección cuadrada 40x40x1,5 mm y 1 m de altura. (material) | 0.55 | 4.93 | 2.712 |
| mt52vpm052 | Ud | Accesorios para la fijación de los paneles de rejilla electrosoldada a los postes metálicos. (material) | 1 | 2.63 | 2.630 |
| mt10hmf010tLb | m³ | Hormigón HM-20/B/20/X0, fabricado en central. (material) | 0.015 | 85.8 | 1.287 |
| mo018 | h | Oficial 1ª cerrajero. (mano de obra) | 0.25 | 22.42 | 5.605 |
| mo059 | h | Ayudante cerrajero. (mano de obra) | 0.25 | 21.06 | 5.265 |
| mo041 | h | Oficial 1ª construcción de obra civil. (mano de obra) | 0.25 | 22.13 | 5.533 |
| mo087 | h | Ayudante construcción de obra civil. (mano de obra) | 0.25 | 21.02 | 5.255 |
| % | % | Costes directos complementarios | 2 % | 79.987 | 1.600 |
|  |  | Costes directos |  |  | 81.587 |

Residuos:
- colocación: mt26btr010a; factor de residuo 0.0075
- colocación: mt52vpm020a Poste de perfil hueco de acero galvanizado, de sección cuadrada 40x40x1,5 mm y 1 m de altura; factor de residuo 0.0188
- colocación: mt10hmf010tLb Hormigón HM-20/B/20/X0, fabricado en central; factor de residuo 0.00135719

## Recursos

**mt26btr010a** m² Rejilla electrosoldada con pletina de acero galvanizado de 30x2 mm en cuadrícula de 30x30 mm
Datos técnicos: Coste energético 270.325 MJ; Emisión de CO2 14.025 kg; Código LER 17 04 05; Masa del elemento 27.5 kg; Volumen 0.013095 m3

**mt52vpm020a** Ud Poste de perfil hueco de acero galvanizado, de sección cuadrada 40x40x1,5 mm y 1 m de altura
Datos técnicos: Coste energético 47.853 MJ; Emisión de CO2 4.754 kg; Código LER 17 04 05; Masa del elemento 1.81 kg; Volumen 0.000862 m3
Residuos:
- embalaje: re170203 Plástico. (componente de residuo); rendimiento 0.025 kg; Código LER 17 02 03; Masa del elemento 1 kg; Volumen 0.001667 m3

**mt10hmf010tLb** m³ Hormigón HM-20/B/20/X0, fabricado en central
Datos técnicos: Coste energético 1840.000 MJ; Emisión de CO2 230.000 kg; Código LER 17 01 01; Masa del elemento 2300 kg; Volumen 1.533333 m3
