# Retirada de tierra vegetal procedente de jardineras

- Propiedad del archivo: CYPE INGENIEROS, S.A.
- Formato: FIEBDC-3/2002
- Divisa: EUR
- Costes indirectos: 3.00 %
- IVA: 21.00 %

## A Acondicionamiento del terreno

### AD Movimiento de tierras en edificación

#### ADL Desbroce y limpieza

**ADL020** m³ Retirada de tierra vegetal procedente de jardineras.
Retirada de tierra vegetal procedente de jardineras, una vez eliminadas las plantas, con medios manuales, y acopio en obra del material retirado para su reutilización.
Incluye: Retirada de la tierra vegetal. Acopio del material retirado. Protección de las tierras durante su periodo de acopio en obra.
Criterio de medición de proyecto: Volumen medido según documentación gráfica de Proyecto.
Criterio de medición de obra: Se medirá el volumen teórico ejecutado según especificaciones de Proyecto.

| Código | Ud | Descripción | Rendimiento | Precio | Importe |
|---|---|---|---|---|---|
| mo113 | h | Peón ordinario construcción. (mano de obra) | 1.308 | 20.78 | 27.18 |
| % | % | Costes directos complementarios | 2 % | 27.18 | 0.54 |
|  |  | Costes directos |  |  | 27.72 |
