# Reparación estructural de hormigón, con mortero a base de resina epoxi

- Propiedad del archivo: CYPE INGENIEROS, S.A.
- Formato: FIEBDC-3/2002
- Divisa: EUR
- Costes indirectos: 3.00 %
- IVA: 21.00 %

## E Estructuras

### EH Hormigón armado

#### EHY Reparaciones

**EHY025** m² Reparación estructural de hormigón, con mortero a base de resina epoxi.
Aplicación manual de mortero de reparación de dos componentes a base de resina epoxi, tixotrópico y con altas resistencias mecánicas, con una resistencia a compresión a 28 días mayor o igual a 45 N/mm² y un módulo de elasticidad mayor o igual a 20000 N/mm², clase R4 según UNE-EN 1504-3, Euroclase F de reacción al fuego, según UNE-EN 13501-1, en capa de 20 mm de espesor medio, con acabado superficial fratasado con esponja o fratás, para reparación y refuerzo estructural de elemento de hormigón.
Incluye: Preparación de la mezcla. Aplicación del producto. Perfilado de aristas.
Criterio de medición de proyecto: Superficie medida según documentación gráfica de Proyecto.
Criterio de medición de obra: Se medirá la superficie realmente ejecutada según especificaciones de Proyecto.

| Código | Ud | Descripción | Rendimiento | Precio | Importe |
|---|---|---|---|---|---|
| mt09reh170a | kg | Mortero de reparación de dos componentes a base de resina epoxi, tixotrópico y con altas resistencias mecánicas, con una resistencia a compresión a 28 días mayor o igual a 45 N/mm² y un módulo de elasticidad mayor o igual a 20000 N/mm², clase R4 según UNE-EN 1504-3, Euroclase F de reacción al fuego, según UNE-EN 13501-1, para reparación estructural del hormigón. (material) | 38.000 | 5.19 | 197.22 |
| mo020 | h | Oficial 1ª construcción. (mano de obra) | 0.468 | 22.13 | 10.36 |
| mo113 | h | Peón ordinario construcción. (mano de obra) | 0.468 | 20.78 | 9.73 |
| % | % | Costes directos complementarios | 2 % | 217.31 | 4.35 |
|  |  | Costes directos |  |  | 221.66 |
