# Reparación de bordes de junta, con mortero a base de cemento, modificado con polímeros

- Propiedad del archivo: CYPE INGENIEROS, S.A.
- Formato: FIEBDC-3/2002
- Divisa: EUR
- Costes indirectos: 3.00 %
- IVA: 21.00 %

## E Estructuras

### EH Hormigón armado

#### EHY Reparaciones

**EHY040** m Reparación de bordes de junta, con mortero a base de cemento, modificado con polímeros.
Reparación de los bordes de junta de dilatación de estructura de hormigón, aplicando 1 kg/m de mortero tixotrópico, reforzado con fibras, de retracción compensada, con una resistencia a compresión a 28 días mayor o igual a 40 N/mm² y un módulo de elasticidad mayor o igual a 25000 N/mm², clase R3, tipo PCC, según UNE-EN 1504-3, Euroclase A1 de reacción al fuego, según UNE-EN 13501-1, previo picado de los bordes.
Incluye: Picado de los bordes de junta. Limpieza. Preparación de las mezclas. Aplicación del mortero de reparación. Perfilado de bordes. Curado. Retirada y acopio de los restos generados. Carga manual de los restos generados sobre camión o contenedor.
Criterio de medición de proyecto: Longitud medida según documentación gráfica de Proyecto.
Criterio de medición de obra: Se medirá la longitud realmente ejecutada según especificaciones de Proyecto.

| Código | Ud | Descripción | Rendimiento | Precio | Importe |
|---|---|---|---|---|---|
| mt09rem110b | kg | Mortero tixotrópico, reforzado con fibras, de retracción compensada, con una resistencia a compresión a 28 días mayor o igual a 40 N/mm² y un módulo de elasticidad mayor o igual a 25000 N/mm², clase R3, tipo PCC, según UNE-EN 1504-3, Euroclase A1 de reacción al fuego, según UNE-EN 13501-1, para reparación estructural del hormigón. (material) | 1.000 | 0.69 | 0.69 |
| mq05mai040 | h | Martillo eléctrico. (maquinaria) | 0.116 | 3.14 | 0.36 |
| mo020 | h | Oficial 1ª construcción. (mano de obra) | 0.160 | 22.13 | 3.54 |
| mo113 | h | Peón ordinario construcción. (mano de obra) | 0.160 | 20.78 | 3.32 |
| % | % | Costes directos complementarios | 2 % | 7.91 | 0.16 |
|  |  | Costes directos |  |  | 8.07 |
