# Equipo de protección catódica, para depósito de combustible líquido, enterrado, de chapa de acero

- Propiedad del archivo: CYPE INGENIEROS, S.A.
- Formato: FIEBDC-3/2002
- Divisa: EUR
- Costes indirectos: 3.00 %
- IVA: 21.00 %

## I Instalaciones

### IC Calefacción, refrigeración, climatización y A.C.S.

#### ICD Combustible líquido

**ICD112** Ud Equipo de protección catódica, para depósito de combustible líquido, enterrado, de chapa de acero.
Equipo de protección catódica formado por 24 ánodos de sacrificio y cable de unión con terminales, para depósito de combustible líquido, enterrado, de chapa de acero, con una capacidad de 15000 litros. Incluso caja de conexiones y soporte. Totalmente montado, conexionado y probado.
Incluye: Replanteo. Montaje de la protección catódica. Conexionado.
Criterio de medición de proyecto: Número de unidades previstas, según documentación gráfica de Proyecto.
Criterio de medición de obra: Se medirá el número de unidades realmente ejecutadas según especificaciones de Proyecto.

| Código | Ud | Descripción | Rendimiento | Precio | Importe |
|---|---|---|---|---|---|
| mt38dep999h | Ud | Equipo de protección catódica formado por 24 ánodos de sacrificio y cable de unión con terminales, para depósito de combustible líquido, enterrado, de chapa de acero, con una capacidad de 15000 litros. (material) | 1.000 | 690.64 | 690.64 |
| mo004 | h | Oficial 1ª calefactor. (mano de obra) | 2.128 | 22.74 | 48.39 |
| mo103 | h | Ayudante calefactor. (mano de obra) | 2.128 | 20.98 | 44.65 |
| % | % | Costes directos complementarios | 2 % | 783.68 | 15.67 |
|  |  | Costes directos |  |  | 799.35 |
