# Control para climatizador evaporativo

- Propiedad del archivo: CYPE INGENIEROS, S.A.
- Formato: FIEBDC-3/2002
- Divisa: EUR
- Costes indirectos: 3.00 %
- IVA: 21.00 %

## I Instalaciones

### IC Calefacción, refrigeración, climatización y A.C.S.

#### ICP Bioclimatización

**ICP020** Ud Control para climatizador evaporativo.
Sistema de control, para uno o varios climatizadores evaporativos, formado por mando digital de control, de pared, con control de la humedad y la temperatura mediante 3 programas configurables, comunicación mediante protocolo Modbus de hasta 41 climatizadores evaporativos gobernados por un mismo mando, con sensor de humedad y temperatura, para instalación en interior. Totalmente montado, conexionado y probado.
Incluye: Replanteo. Colocación y fijación de los elementos. Conexionado.
Criterio de medición de proyecto: Número de unidades previstas, según documentación gráfica de Proyecto.
Criterio de medición de obra: Se medirá el número de unidades realmente ejecutadas según especificaciones de Proyecto.

| Código | Ud | Descripción | Rendimiento | Precio | Importe |
|---|---|---|---|---|---|
| mt42ter020a | Ud | Mando digital de control, de pared, con control de la humedad y la temperatura mediante 3 programas configurables, comunicación mediante protocolo Modbus de hasta 41 climatizadores evaporativos gobernados por un mismo mando, con sistema pre-cooling antes del arranque para evitar introducir aire caliente, secado de filtros previo a la parada, programación diaria y semanal de hasta 8 eventos, identificación de fallos y origen de éstos y conexión a sensor externo de temperatura y humedad. (material) | 1.000 | 263.25 | 263.25 |
| mt42ter021a | Ud | Sensor de humedad y temperatura, para instalación en interior, para conexión a mando digital para control a distancia de climatizador evaporativo y comunicación mediante protocolo Modbus, alimentación a 12 V. (material) | 1.000 | 306.15 | 306.15 |
| mo005 | h | Oficial 1ª instalador de climatización. (mano de obra) | 0.322 | 22.74 | 7.32 |
| mo104 | h | Ayudante instalador de climatización. (mano de obra) | 0.322 | 20.98 | 6.76 |
| % | % | Costes directos complementarios | 2 % | 583.48 | 11.67 |
|  |  | Costes directos |  |  | 595.15 |
