# Intercambiador de placas

- Propiedad del archivo: CYPE INGENIEROS, S.A.
- Formato: FIEBDC-3/2002
- Divisa: EUR
- Costes indirectos: 3.00 %
- IVA: 21.00 %

## I Instalaciones

### IC Calefacción, refrigeración, climatización y A.C.S.

#### ICS Sistemas de conducción de agua

**ICS070** Ud Intercambiador de placas.
Intercambiador de placas de acero inoxidable AISI 316, potencia 74 kW, presión máxima de trabajo 6 bar y temperatura máxima de 100°C. Incluso válvulas de corte, manómetros, termómetros, elementos de montaje y accesorios necesarios para su correcto funcionamiento.
Incluye: Replanteo. Colocación. Conexionado. Comprobación de su correcto funcionamiento.
Criterio de medición de proyecto: Número de unidades previstas, según documentación gráfica de Proyecto.
Criterio de medición de obra: Se medirá el número de unidades realmente ejecutadas según especificaciones de Proyecto.

| Código | Ud | Descripción | Rendimiento | Precio | Importe |
|---|---|---|---|---|---|
| mt38csg310y | Ud | Intercambiador de placas de acero inoxidable AISI 316, potencia 74 kW, presión máxima de trabajo 6 bar y temperatura máxima de 100°C. (material) | 1.000 | 285.00 | 285.00 |
| mt37sve010d | Ud | Válvula de esfera de latón niquelado para roscar de 1". (material) | 2.000 | 12.15 | 24.30 |
| mt37sve010e | Ud | Válvula de esfera de latón niquelado para roscar de 1 1/4". (material) | 2.000 | 16.78 | 33.56 |
| mt42www040 | Ud | Manómetro con baño de glicerina y diámetro de esfera de 100 mm, con toma vertical, para montaje roscado de 1/2", escala de presión de 0 a 5 bar. (material) | 4.000 | 43.29 | 173.16 |
| mt42www050 | Ud | Termómetro bimetálico, diámetro de esfera de 100 mm, con toma vertical, con vaina de 1/2", escala de temperatura de 0 a 120°C. (material) | 4.000 | 54.70 | 218.80 |
| mt38www011 | Ud | Material auxiliar para instalaciones de A.C.S. (material) | 1.000 | 1.45 | 1.45 |
| mo004 | h | Oficial 1ª calefactor. (mano de obra) | 1.406 | 22.74 | 31.97 |
| mo103 | h | Ayudante calefactor. (mano de obra) | 1.406 | 20.98 | 29.50 |
| % | % | Costes directos complementarios | 2 % | 797.74 | 15.95 |
|  |  | Costes directos |  |  | 813.69 |
