# Luminaria. Instalación en superficie

- Propiedad del archivo: CYPE INGENIEROS, S.A.
- Formato: FIEBDC-3/2002
- Divisa: EUR
- Costes indirectos: 3.00 %
- IVA: 21.00 %

## I Instalaciones

### II Iluminación

#### III Interior

**III140** Ud Luminaria. Instalación en superficie.
Luminaria cuadrada de techo de luz suave, de 597x597x132 mm, para 4 lámparas fluorescentes T5 de 24 W; cuerpo de luminaria de chapa de acero acabado termoesmaltado de color blanco; óptica formada por cerco de aluminio extruido acabado termoesmaltado de color blanco y difusor opal de polimetilmetacrilato (PMMA) termoconformado; balasto electrónico; protección IP20 y aislamiento clase F. Instalación en superficie. Incluso lámparas.
Incluye: Replanteo. Montaje, conexionado y comprobación de su correcto funcionamiento.
Criterio de medición de proyecto: Número de unidades previstas, según documentación gráfica de Proyecto.
Criterio de medición de obra: Se medirá el número de unidades realmente ejecutadas según especificaciones de Proyecto.

| Código | Ud | Descripción | Rendimiento | Precio | Importe |
|---|---|---|---|---|---|
| mt34ode200aa | Ud | Luminaria cuadrada de techo de luz suave, de 597x597x132 mm, para 4 lámparas fluorescentes T5 de 24 W; cuerpo de luminaria de chapa de acero acabado termoesmaltado de color blanco; óptica formada por cerco de aluminio extruido acabado termoesmaltado de color blanco y difusor opal de polimetilmetacrilato (PMMA) termoconformado; balasto electrónico; protección IP20 y aislamiento clase F. (material) | 1.000 | 252.30 | 252.30 |
| mt34tuf010b | Ud | Tubo fluorescente T5 de 24 W. (material) | 4.000 | 5.88 | 23.52 |
| mo003 | h | Oficial 1ª electricista. (mano de obra) | 0.161 | 22.00 | 3.54 |
| mo102 | h | Ayudante electricista. (mano de obra) | 0.161 | 20.30 | 3.27 |
| % | % | Costes directos complementarios | 2 % | 282.63 | 5.65 |
|  |  | Costes directos |  |  | 288.28 |
