# Luminaria. Instalación en superficie

- Propiedad del archivo: CYPE INGENIEROS, S.A.
- Formato: FIEBDC-3/2002
- Divisa: EUR
- Costes indirectos: 3.00 %
- IVA: 21.00 %

## I Instalaciones

### II Iluminación

#### III Interior

**III140** Ud Luminaria. Instalación en superficie.
Luminaria lineal de altura reducida, de 1180x53x59 mm, para 1 lámpara fluorescente T5 de 54 W, cuerpo de chapa de acero, acabado pintado, de color blanco; sistema de anclaje; protección IP20 y aislamiento clase F. Instalación en superficie. Incluso lámparas.
Incluye: Replanteo. Montaje, conexionado y comprobación de su correcto funcionamiento.
Criterio de medición de proyecto: Número de unidades previstas, según documentación gráfica de Proyecto.
Criterio de medición de obra: Se medirá el número de unidades realmente ejecutadas según especificaciones de Proyecto.

| Código | Ud | Descripción | Rendimiento | Precio | Importe |
|---|---|---|---|---|---|
| mt34ode480a | Ud | Luminaria lineal de altura reducida, de 1180x53x59 mm, para 1 lámpara fluorescente T5 de 54 W, cuerpo de chapa de acero, acabado pintado, de color blanco; sistema de anclaje; protección IP20 y aislamiento clase F. (material) | 1.000 | 61.74 | 61.74 |
| mt34tuf010g | Ud | Tubo fluorescente T5 de 54 W. (material) | 1.000 | 7.14 | 7.14 |
| mo003 | h | Oficial 1ª electricista. (mano de obra) | 0.161 | 22.00 | 3.54 |
| mo102 | h | Ayudante electricista. (mano de obra) | 0.161 | 20.30 | 3.27 |
| % | % | Costes directos complementarios | 2 % | 75.69 | 1.51 |
|  |  | Costes directos |  |  | 77.20 |
