# Luminaria. Instalación en superficie

- Propiedad del archivo: CYPE INGENIEROS, S.A.
- Formato: FIEBDC-3/2002
- Divisa: EUR
- Costes indirectos: 3.00 %
- IVA: 21.00 %

## I Instalaciones

### II Iluminación

#### III Interior

**III140** Ud Luminaria. Instalación en superficie.
Luminaria rectangular industrial de luz directa, de 690x600x154 mm, para 4 lámparas fluorescentes TC-L de 55 W; cuerpo de luminaria de chapa de acero, acabado lacado, de color blanco con marco de aluminio extruido y cantoneras de silicona; óptica extensiva de aluminio; difusor de policarbonato transparente; balasto electrónico; con grados de protección IP65 e IK09. Instalación en superficie. Incluso lámparas.
Incluye: Replanteo. Montaje, conexionado y comprobación de su correcto funcionamiento.
Criterio de medición de proyecto: Número de unidades previstas, según documentación gráfica de Proyecto.
Criterio de medición de obra: Se medirá el número de unidades realmente ejecutadas según especificaciones de Proyecto.

| Código | Ud | Descripción | Rendimiento | Precio | Importe |
|---|---|---|---|---|---|
| mt34lam140aa | Ud | Luminaria rectangular industrial de luz directa, de 690x600x154 mm, para 4 lámparas fluorescentes TC-L de 55 W; cuerpo de luminaria de chapa de acero, acabado lacado, de color blanco con marco de aluminio extruido y cantoneras de silicona; óptica extensiva de aluminio; difusor de policarbonato transparente; balasto electrónico; con grados de protección IP65 e IK09, para instalar en superficie. (material) | 1.000 | 464.49 | 464.49 |
| mt34tuf020j | Ud | Lámpara fluorescente compacta TC-L de 55 W. (material) | 4.000 | 6.35 | 25.40 |
| mo003 | h | Oficial 1ª electricista. (mano de obra) | 0.161 | 22.00 | 3.54 |
| mo102 | h | Ayudante electricista. (mano de obra) | 0.161 | 20.30 | 3.27 |
| % | % | Costes directos complementarios | 2 % | 496.70 | 9.93 |
|  |  | Costes directos |  |  | 506.63 |
