# Pieza especial para conducto de ventilación de sección oblonga

- Propiedad del archivo: CYPE INGENIEROS, S.A.
- Formato: FIEBDC-3/2002
- Divisa: EUR
- Costes indirectos: 3.00 %
- IVA: 21.00 %

## I Instalaciones

### IV Ventilación

#### IVG Ventilación mecánica para garajes

**IVG029** Ud Pieza especial para conducto de ventilación de sección oblonga.
Codo horizontal 30°, para conducto oblongo de acero galvanizado, de 360x80 mm, en la red de conductos de ventilación.
Incluye: Colocación y fijación de las piezas especiales prefabricadas a la red de conductos.
Criterio de medición de proyecto: Número de unidades previstas, según documentación gráfica de Proyecto.
Criterio de medición de obra: Se medirá el número de unidades realmente ejecutadas según especificaciones de Proyecto.

| Código | Ud | Descripción | Rendimiento | Precio | Importe |
|---|---|---|---|---|---|
| mt42coa118aaa | Ud | Codo horizontal 30°, para conducto oblongo de acero galvanizado, de 360x80 mm. (material) | 1.000 | 162.67 | 162.67 |
| mo013 | h | Oficial 1ª montador de conductos de chapa metálica. (mano de obra) | 0.108 | 22.74 | 2.46 |
| mo084 | h | Ayudante montador de conductos de chapa metálica. (mano de obra) | 0.108 | 21.02 | 2.27 |
| % | % | Costes directos complementarios | 2 % | 167.40 | 3.35 |
|  |  | Costes directos |  |  | 170.75 |
