# Piezas especiales para cubierta inclinada de placas asfálticas

- Propiedad del archivo: CYPE INGENIEROS, S.A.
- Formato: FIEBDC-3/2002
- Divisa: EUR
- Costes indirectos: 3.00 %
- IVA: 21.00 %

## Q Cubiertas

### QU Componentes de cubiertas inclinadas y curvas

#### QUA De placas asfálticas

**QUA012** Ud Piezas especiales para cubierta inclinada de placas asfálticas.
Aireador, de 86x47 cm, para cubierta inclinada, con una pendiente mayor del 10%. Incluso accesorios de fijación de las piezas a las placas.
Incluye: Replanteo y colocación de las piezas especiales sobre las placas de cubierta. Fijación de las piezas a las placas.
Criterio de medición de proyecto: Número de unidades previstas, según documentación gráfica de Proyecto.
Criterio de medición de obra: Se medirá el número de unidades realmente ejecutadas según especificaciones de Proyecto.

| Código | Ud | Descripción | Rendimiento | Precio | Importe |
|---|---|---|---|---|---|
| mt13lpo070a | Ud | Aireador, de 86x47 cm, para cubierta de placas asfálticas. (material) | 1.000 | 81.04 | 81.04 |
| mt13lpo052c | Ud | Tornillo autorroscante, para la fijación sobre soporte metálico. (material) | 12.000 | 0.10 | 1.20 |
| mo051 | h | Oficial 1ª montador de cerramientos industriales. (mano de obra) | 0.383 | 23.74 | 9.09 |
| mo098 | h | Ayudante montador de cerramientos industriales. (mano de obra) | 0.191 | 21.94 | 4.19 |
| % | % | Costes directos complementarios | 2 % | 95.52 | 1.91 |
|  |  | Costes directos |  |  | 97.43 |
