# FIEBDC-3

- Propiedad del archivo: CYPE INGENIEROS, S.A.
- Formato: FIEBDC-3/2002
- Divisa: EUR
- Costes indirectos: 3.00 %
- IVA: 21.00 %

| Código | Ud | Descripción | Precio |
|---|---|---|---|
| mt27ptc010a | kg | Pintura de poliuretano monocomponente para interior, Composol P Interior "COMPOSAN INDUSTRIAL Y TECNOLOGÍA", color gris, a base de diisocianatos aromáticos en disolución; para aplicar con rodillo, pistola o rastrillo de goma. (material) | 11.65 |
| mt47cit010a | kg | Mortero de dos componentes Epoxán "COMPOSAN INDUSTRIAL Y TECNOLOGÍA", color rojo, a base de resinas epoxi y cargas minerales calibradas; para aplicar con rastrillo de goma. (material) | 5.05 |
| mt47cit020a | kg | Mortero de dos componentes Compomix "COMPOSAN INDUSTRIAL Y TECNOLOGÍA", color rojo, acabado texturado, a base de resinas acrílico-epoxi, cargas minerales calibradas y pigmentos; para aplicar con rodillo o rastrillo de goma. (material) | 6.64 |
| mo121 | h | Oficial 1ª aplicador de pavimentos industriales. (mano de obra) | 22.13 |
| mo122 | h | Ayudante aplicador de pavimentos industriales. (mano de obra) | 21.02 |
| % | % | Costes directos complementarios | 0.00 |

**RSI060** m² Revestimiento de pavimento industrial, sistema "COMPOSAN INDUSTRIAL Y TECNOLOGÍA".
Precio: 0.00
Revestimiento de pavimento industrial, con acabado texturado, con resistencia al deslizamiento 15
