# Perfil para remate lateral de tarima de composite (WPC) para exterior

- Propiedad del archivo: CYPE INGENIEROS, S.A.
- Formato: FIEBDC-3/2002
- Divisa: EUR
- Costes indirectos: 3.00 %
- IVA: 21.00 %

## R Revestimientos y trasdosados

### RS Pavimentos

#### RSJ De composite

**RSJ020** m Perfil para remate lateral de tarima de composite (WPC) para exterior.
Perfil macizo de composite (WPC) con fibras de madera y polietileno, de 24x136x2440 mm, dos caras vistas, una con textura de madera y la otra con acanalado fino, con los bordes rectos, fijado a los rastreles con tornillos autoperforantes, de acero al carbono, de 5 mm de diámetro y 63 mm de longitud, con tratamiento anticorrosión, en tarima de composite (WPC) para exterior.
Incluye: Replanteo, marcado y corte de la parte sobrante del perfil de remate lateral. Fijación del perfil de remate lateral a los rastreles.
Criterio de medición de proyecto: Longitud medida según documentación gráfica de Proyecto. No se ha incrementado la medición por roturas y recortes, ya que en la descomposición se ha considerado un 5% más de piezas.
Criterio de medición de obra: Se medirá la longitud realmente ejecutada según especificaciones de Proyecto.

| Código | Ud | Descripción | Rendimiento | Precio | Importe |
|---|---|---|---|---|---|
| mt18fmp020f | m | Perfil macizo de composite (WPC) con fibras de madera y polietileno, de 24x136x2440 mm, dos caras vistas, una con textura de madera y la otra con acanalado fino, con los bordes rectos, según UNE-EN 15534-4, para remate lateral de tarima de composite (WPC). (material) | 1.050 | 8.51 | 8.94 |
| mt18acc080a | Ud | Tornillo autoperforante, de acero al carbono, de 5 mm de diámetro y 63 mm de longitud, con tratamiento anticorrosión. (material) | 7.000 | 0.11 | 0.77 |
| mo017 | h | Oficial 1ª carpintero. (mano de obra) | 0.119 | 22.45 | 2.67 |
| mo058 | h | Ayudante carpintero. (mano de obra) | 0.119 | 21.15 | 2.52 |
| % | % | Costes directos complementarios | 2 % | 14.90 | 0.30 |
|  |  | Costes directos |  |  | 15.20 |
