# Palanca de salto

- Propiedad del archivo: CYPE INGENIEROS, S.A.
- Formato: FIEBDC-3/2002
- Divisa: EUR
- Costes indirectos: 3.00 %
- IVA: 21.00 %

## U Urbanización interior de la parcela

### UP Piscinas

#### UPE Equipamiento exterior

**UPE080** Ud Palanca de salto.
Palanca de salto para piscina, de resina de poliéster y fibra de vidrio, de 1,20 m de longitud y 0,40 m de anchura, fijada a una superficie soporte (no incluida en este precio). Incluso anclajes, topes, embellecedores, juntas, tacos y tornillos y elementos de anclaje.
Incluye: Montaje y fijación de los componentes.
Criterio de medición de proyecto: Número de unidades previstas, según documentación gráfica de Proyecto.
Criterio de medición de obra: Se medirá el número de unidades realmente ejecutadas según especificaciones de Proyecto.

| Código | Ud | Descripción | Rendimiento | Precio | Importe |
|---|---|---|---|---|---|
| mt47pep080a | Ud | Palanca de salto para piscina, de resina de poliéster y fibra de vidrio, de 1,2 m de longitud y 0,4 m de anchura, con anclajes. (material) | 1.000 | 992.31 | 992.31 |
| mt09reh330 | kg | Mortero de resina epoxi con arena de sílice, de endurecimiento rápido, para relleno de anclajes. (material) | 0.200 | 5.00 | 1.00 |
| mo041 | h | Oficial 1ª construcción de obra civil. (mano de obra) | 2.808 | 22.13 | 62.14 |
| mo087 | h | Ayudante construcción de obra civil. (mano de obra) | 2.246 | 21.02 | 47.21 |
| % | % | Costes directos complementarios | 2 % | 1102.66 | 22.05 |
|  |  | Costes directos |  |  | 1124.71 |
