# Emisor eléctrico para sistema de calefacción por techo radiante, con falso techo continuo

- Propiedad del archivo: CYPE Ingenieros S.A.
- Formato: FIEBDC-3/2016
- Programa: Generador de precios de la construcción. CYPE Ingenieros, S.A.
- Fecha: 02/07/2024
- Divisa: EUR
- Costes indirectos: 3 %
- IVA: 21 %

## I Instalaciones

### IC Calefacción, refrigeración, climatización y A.C.S.

#### ICM Emisores eléctricos para calefacción

**ICM050** Ud Emisor eléctrico para sistema de calefacción por techo radiante, con falso techo continuo.
Panel radiante eléctrico con aislamiento de lana de roca Rockwool de 40 mm de espesor, para sistema de calefacción por techo radiante, con falso techo continuo, potencia 44 W (135 W/m²), dimensiones 540x585 mm, con generación de radiación infrarroja por film radiante y alimentación monofásica a 230 V.
Incluye: Apoyo del emisor en los soportes del falso techo. Conexionado y comprobación de su correcto funcionamiento.
Criterio de medición de proyecto: Número de unidades previstas, según documentación gráfica de Proyecto.
Criterio de medición de obra: Se medirá el número de unidades realmente ejecutadas según especificaciones de Proyecto.

| Código | Ud | Descripción | Rendimiento | Precio | Importe |
|---|---|---|---|---|---|
| mt38ilo110a | Ud | Panel radiante eléctrico con aislamiento de lana de roca Rockwool de 40 mm de espesor, para sistema de calefacción por techo radiante, con falso techo continuo, potencia 44 W (135 W/m²), dimensiones 540x585 mm, con generación de radiación infrarroja por film radiante y alimentación monofásica a 230 V. (material) | 1 | 29.25 | 29.250 |
| mo004 | h | Oficial 1ª calefactor. (mano de obra) | 0.055 | 22.74 | 1.251 |
| mo103 | h | Ayudante calefactor. (mano de obra) | 0.028 | 20.98 | 0.587 |
| % | % | Costes directos complementarios | 2 % | 31.088 | 0.622 |
|  |  | Costes directos |  |  | 31.710 |
