# Vaso de expansión para circuito de A.C.S

- Propiedad del archivo: CYPE Ingenieros S.A.
- Formato: FIEBDC-3/2016
- Programa: Generador de precios de la construcción. CYPE Ingenieros, S.A.
- Fecha: 11/06/2024
- Divisa: EUR
- Costes indirectos: 3 %
- IVA: 21 %

## I Instalaciones

### IC Calefacción, refrigeración, climatización y A.C.S.

#### ICS Sistemas de conducción de agua

**ICS045** Ud Vaso de expansión para circuito de A.C.S.
Vaso de expansión para A.C.S. de acero vitrificado, capacidad 200 l, presión máxima 10 bar. Incluso manómetro y elementos de montaje y conexión necesarios para su correcto funcionamiento.
Incluye: Replanteo. Colocación. Conexión a la red de distribución. Comprobación de su correcto funcionamiento.
Criterio de medición de proyecto: Número de unidades previstas, según documentación gráfica de Proyecto.
Criterio de medición de obra: Se medirá el número de unidades realmente ejecutadas según especificaciones de Proyecto.

| Código | Ud | Descripción | Rendimiento | Precio | Importe |
|---|---|---|---|---|---|
| mt38vex020j | Ud | Vaso de expansión para A.C.S. de acero vitrificado, capacidad 200 l, presión máxima 10 bar. (material) | 1 | 355.88 | 355.880 |
| mt42www040 | Ud | Manómetro con baño de glicerina y diámetro de esfera de 100 mm, con toma vertical, para montaje roscado de 1/2", escala de presión de 0 a 5 bar. (material) | 1 | 43.29 | 43.290 |
| mo004 | h | Oficial 1ª calefactor. (mano de obra) | 1.243 | 22.74 | 28.266 |
| mo103 | h | Ayudante calefactor. (mano de obra) | 1.243 | 20.98 | 26.078 |
| % | % | Costes directos complementarios | 2 % | 453.514 | 9.070 |
|  |  | Costes directos |  |  | 462.584 |

## Recursos

**mt38vex020j** Ud Vaso de expansión para A.C.S. de acero vitrificado, capacidad 200 l, presión máxima 10 bar
Datos técnicos: Coste energético 315.375 MJ; Emisión de CO2 17.603 kg
Residuos:
- embalaje: re150101 Envases de papel y cartón. (componente de residuo); rendimiento 1.509 kg; Código LER 15 01 01; Masa del elemento 1 kg; Volumen 0.001333 m3
