# Separador de sólidos en suspensión

- Propiedad del archivo: CYPE Ingenieros S.A.
- Formato: FIEBDC-3/2016
- Programa: Generador de precios de la construcción. CYPE Ingenieros, S.A.
- Fecha: 02/07/2024
- Divisa: EUR
- Costes indirectos: 3 %
- IVA: 21 %

## I Instalaciones

### IC Calefacción, refrigeración, climatización y A.C.S.

#### ICS Sistemas de conducción de agua

**ICS130** Ud Separador de sólidos en suspensión.
Separador de sólidos en suspensión, conexiones de 2" de diámetro hembra, con válvula de descarga de sólidos. Incluso elementos de montaje y accesorios necesarios para su correcto funcionamiento.
Incluye: Replanteo. Conexionado y comprobación de su correcto funcionamiento.
Criterio de medición de proyecto: Número de unidades previstas, según documentación gráfica de Proyecto.
Criterio de medición de obra: Se medirá el número de unidades realmente ejecutadas según especificaciones de Proyecto.

| Código | Ud | Descripción | Rendimiento | Precio | Importe |
|---|---|---|---|---|---|
| mt38alb900e | Ud | Separador de sólidos en suspensión, conexiones de 2" de diámetro hembra, con válvula de descarga de sólidos. (material) | 1 | 106.02 | 106.020 |
| mt38www012 | Ud | Material auxiliar para instalaciones de calefacción y A.C.S. (material) | 0.1 | 2.1 | 0.210 |
| mo004 | h | Oficial 1ª calefactor. (mano de obra) | 0.108 | 22.74 | 2.456 |
| mo103 | h | Ayudante calefactor. (mano de obra) | 0.108 | 20.98 | 2.266 |
| % | % | Costes directos complementarios | 2 % | 110.952 | 2.219 |
|  |  | Costes directos |  |  | 113.171 |
