# Revestimiento de escalera con elementos cerámicos

- Propiedad del archivo: CYPE Ingenieros S.A.
- Formato: FIEBDC-3/2016
- Programa: Generador de precios de la construcción. CYPE Ingenieros, S.A.
- Fecha: 02/07/2024
- Divisa: EUR
- Costes indirectos: 3 %
- IVA: 21 %

## R Revestimientos y trasdosados

### RE Escaleras

#### REG De baldosas y piezas cerámicas

**REG010** Ud Revestimiento de escalera con elementos cerámicos.
Revestimiento de escalera de ida y vuelta, de dos tramos rectos con meseta intermedia con 17 peldaños de 100 cm de anchura, mediante forrado de peldañeado previo (no incluido en este precio) con piezas de gres esmaltado, y zanquín, de 420x180 mm, colocado en un lateral, recibido todo ello con mortero de cemento M-5; y rejuntado con mortero de juntas cementoso mejorado, con absorción de agua reducida y resistencia elevada a la abrasión tipo CG 2 W A, color blanco, para juntas de 2 a 15 mm. Incluso revestimiento de mesetas y.
Incluye: Replanteo y trazado de huellas, tabicas y zanquines. Corte de las piezas y formación de encajes en esquinas y rincones. Humectación del peldañeado. Colocación con mortero de la tabica y huella del primer peldaño. Tendido de cordeles. Colocación de tabicas y huellas. Colocación del zanquín. Relleno de juntas. Limpieza del tramo.
Criterio de medición de proyecto: Número de unidades previstas, según documentación gráfica de Proyecto.
Criterio de medición de obra: Se medirá el número de unidades realmente ejecutadas según especificaciones de Proyecto.

| Código | Ud | Descripción | Rendimiento | Precio | Importe |
|---|---|---|---|---|---|
| mt18pce010800 | m | Huella para peldaño de gres esmaltado, 8,00€/m. (material) | 17 | 8 | 136.000 |
| mt18pce011800 | m | Tabica para peldaño de gres esmaltado, 8,00€/m. (material) | 17 | 8 | 136.000 |
| mt18zce010a500 | m | Zanquín cerámico de gres esmaltado, 420x180 mm, 5,00€/m. (material) | 7.14 | 5 | 35.700 |
| mt18bde010800 | m² | Baldosa cerámica de gres esmaltado, 8,00€/m², según UNE-EN 14411. (material) | 1.05 | 8 | 8.400 |
| mt18rce010a300 | m | Rodapié cerámico de gres esmaltado, de 7 cm de anchura, 3,00€/m. (material) | 2 | 3 | 6.000 |
| mt09mor010c | m³ | Mortero de cemento CEM II/B-P 32,5 N tipo M-5, confeccionado en obra con 250 kg/m³ de cemento y una proporción en volumen 1/6. (material) | 0.22 | 115.3 | 25.366 |
| mt01ara010a | m³ | Arena con granulometría de 0 a 5 mm de diámetro, limpia. (material) | 0.02 | 14.3 | 0.286 |
| mt09mcp020bB | kg | Mortero de juntas cementoso mejorado, con absorción de agua reducida y resistencia elevada a la abrasión, tipo CG2 W A, según UNE-EN 13888, color blanco, para juntas de 2 a 15 mm, a base de cemento de alta resistencia, áridos seleccionados, aditivos especiales y pigmentos, con efecto antimoho, antiverdín y preventivo de las eflorescencias, hidrorrepelente, especial para rejuntado de todo tipo de piezas cerámicas y piedras naturales en zonas de proliferación de microorganismos. (material) | 9.22 | 1.46 | 13.461 |
| mo023 | h | Oficial 1ª solador. (mano de obra) | 10.513 | 22.13 | 232.653 |
| mo061 | h | Ayudante solador. (mano de obra) | 10.513 | 21.02 | 220.983 |
| mo113 | h | Peón ordinario construcción. (mano de obra) | 10.513 | 20.78 | 218.460 |
| % | % | Costes directos complementarios | 2 % | 1033.309 | 20.666 |
|  |  | Costes directos |  |  | 1053.975 |

Residuos:
- colocación: mt18pce010800 Huella para peldaño de gres esmaltado, 8,00€/m; factor de residuo 0.0385
- colocación: mt18pce011800 Tabica para peldaño de gres esmaltado, 8,00€/m; factor de residuo 0.0385
- colocación: mt18zce010a500 Zanquín cerámico de gres esmaltado, 420x180 mm, 5,00€/m; factor de residuo 0.0385
- colocación: mt18bde010800 Baldosa cerámica de gres esmaltado, 8,00€/m², según UNE-EN 14411; factor de residuo 0.0374205
- colocación: mt18rce010a300 Rodapié cerámico de gres esmaltado, de 7 cm de anchura, 3,00€/m; factor de residuo 0.0385
- colocación: mt09mor010c; factor de residuo 0.0036
- colocación: mt01ara010a Arena con granulometría de 0 a 5 mm de diámetro, limpia; factor de residuo 0.003
- colocación: mt09mcp020bB; factor de residuo 0.07

## Recursos

**mt18pce010800** m Huella para peldaño de gres esmaltado, 8,00€/m
Datos técnicos: Coste energético 65.298 MJ; Emisión de CO2 3.213 kg; Código LER 17 01 03; Masa del elemento 5.6 kg; Volumen 0.00448 m3
Residuos:
- embalaje: re150101 Envases de papel y cartón. (componente de residuo); rendimiento 0.034 kg; Código LER 15 01 01; Masa del elemento 1 kg; Volumen 0.001333 m3
- embalaje: re170201 Madera. (componente de residuo); rendimiento 0.004 kg; Código LER 17 02 01; Masa del elemento 1 kg; Volumen 0.000909 m3

**mt18pce011800** m Tabica para peldaño de gres esmaltado, 8,00€/m
Datos técnicos: Coste energético 36.976 MJ; Emisión de CO2 1.817 kg; Código LER 17 01 03; Masa del elemento 3.15 kg; Volumen 0.00252 m3
Residuos:
- embalaje: re150101 Envases de papel y cartón; rendimiento 0.034 kg
- embalaje: re170201 Madera; rendimiento 0.004 kg

**mt18zce010a500** m Zanquín cerámico de gres esmaltado, 420x180 mm, 5,00€/m
Datos técnicos: Coste energético 31.774 MJ; Emisión de CO2 1.560 kg; Código LER 17 01 03; Masa del elemento 2.7 kg; Volumen 0.00216 m3
Residuos:
- embalaje: re150101 Envases de papel y cartón; rendimiento 0.034 kg
- embalaje: re170201 Madera; rendimiento 0.004 kg

**mt18bde010800** m² Baldosa cerámica de gres esmaltado, 8,00€/m², según UNE-EN 14411
Datos técnicos: Coste energético 234.353 MJ; Emisión de CO2 11.512 kg; Código LER 17 01 03; Masa del elemento 20 kg; Volumen 0.016 m3
Residuos:
- embalaje: re150101 Envases de papel y cartón; rendimiento 0.18 kg
- embalaje: re170201 Madera; rendimiento 0.022 kg

**mt18rce010a300** m Rodapié cerámico de gres esmaltado, de 7 cm de anchura, 3,00€/m
Datos técnicos: Coste energético 12.700 MJ; Emisión de CO2 0.620 kg; Código LER 17 01 03; Masa del elemento 1.05 kg; Volumen 0.00084 m3
Residuos:
- embalaje: re150101 Envases de papel y cartón; rendimiento 0.034 kg
- embalaje: re170201 Madera; rendimiento 0.004 kg

**mt09mor010c** m³ Mortero de cemento CEM II/B-P 32,5 N tipo M-5
Datos técnicos: Coste energético 3724.000 MJ; Emisión de CO2 323.000 kg; Código LER 17 01 01; Masa del elemento 1900 kg; Volumen 1.266667 m3

**mt01ara010a** m³ Arena con granulometría de 0 a 5 mm de diámetro, limpia
Datos técnicos: Coste energético 146.250 MJ; Emisión de CO2 7.800 kg; Código LER 01 04 09; Masa del elemento 1950 kg; Volumen 1.21875 m3

**mt09mcp020bB** kg Mortero de juntas cementoso mejorado
Datos técnicos: Coste energético 7.725 MJ; Emisión de CO2 0.576 kg; Código LER 17 09 04; Masa del elemento 1 kg; Volumen 0.000667 m3
Residuos:
- embalaje: re150101 Envases de papel y cartón; rendimiento 0.02 kg
- embalaje: re170201 Madera; rendimiento 0.005 kg
- embalaje: re170203 Plástico. (componente de residuo); rendimiento 0.008 kg; Código LER 17 02 03; Masa del elemento 1 kg; Volumen 0.001667 m3
