# Unidad aire-agua, bomba de calor, para producción de A.C.S

- Propiedad del archivo: CYPE Ingenieros S.A.
- Formato: FIEBDC-3/2016
- Programa: Generador de precios de la construcción. CYPE Ingenieros, S.A.
- Fecha: 02/07/2024
- Divisa: EUR
- Costes indirectos: 3 %
- IVA: 21 %

## Z Rehabilitación energética

### ZC Calefacción, climatización y A.C.S.

#### ZCV Unidades centralizadas de climatización

**ZCV050** Ud Unidad aire-agua, bomba de calor, para producción de A.C.S..
Rehabilitación energética de edificio mediante la colocación, en sustitución de equipo existente, de bomba de calor aerotérmica, aire-agua, para producción de A.C.S., para gas R-134a, para instalación en interior, con interfaz de usuario con pantalla LCD y control digital, potencia calorífica nominal de 2 kW, COP = 3,77, acumulador de A.C.S. de acero vitrificado de 270 litros, perfil de consumo XL, dimensiones 1835x700x735 mm, resistencia eléctrica de apoyo de 2 kW, alimentación monofásica a 230 V, presión sonora 40 dBA, límites operativos: entrada de aire entre -10°C y 35°C, salida de agua a 60°C (70°C con la resistencia eléctrica de apoyo). Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42jun010b | Ud | Bomba de calor aerotérmica, aire-agua, para producción de A.C.S., para gas R-134a, para instalación en interior, con interfaz de usuario con pantalla LCD y control digital, potencia calorífica nominal de 2 kW, COP = 3,77, acumulador de A.C.S. de acero vitrificado de 270 litros, perfil de consumo XL, dimensiones 1835x700x735 mm, resistencia eléctrica de apoyo de 2 kW, alimentación monofásica a 230 V, presión sonora 40 dBA, límites operativos: entrada de aire entre -10°C y 35°C, salida de agua a 60°C (70°C con la resistencia eléctrica de apoyo). (material) | 1 | 2349.75 | 2349.750 |
| mt37sve010d | Ud | Válvula de esfera de latón niquelado para roscar de 1". (material) | 1 | 12.15 | 12.150 |
| mt37sve010c | Ud | Válvula de esfera de latón niquelado para roscar de 3/4". (material) | 1 | 7.3 | 7.300 |
| mo005 | h | Oficial 1ª instalador de climatización. (mano de obra) | 0.871 | 22.74 | 19.807 |
| mo104 | h | Ayudante instalador de climatización. (mano de obra) | 0.871 | 20.98 | 18.274 |
| % | % | Costes directos complementarios | 2 % | 2407.281 | 48.146 |
|  |  | Costes directos |  |  | 2455.427 |

## Recursos

**mt42jun010b** Ud Bomba de calor aerotérmica
Datos técnicos: Coste energético 5308.326 MJ; Emisión de CO2 310.931 kg
Residuos:
- embalaje: re150101 Envases de papel y cartón. (componente de residuo); rendimiento 2.315 kg; Código LER 15 01 01; Masa del elemento 1 kg; Volumen 0.001333 m3
- embalaje: re170201 Madera. (componente de residuo); rendimiento 0.623 kg; Código LER 17 02 01; Masa del elemento 1 kg; Volumen 0.000909 m3

**mt37sve010d** Ud Válvula de esfera de latón niquelado para roscar de 1"
Datos técnicos: Coste energético 843.399 MJ; Emisión de CO2 56.701 kg
Residuos:
- embalaje: re150101 Envases de papel y cartón; rendimiento 0.072 kg

**mt37sve010c** Ud Válvula de esfera de latón niquelado para roscar de 3/4"
Datos técnicos: Coste energético 720.409 MJ; Emisión de CO2 48.441 kg
Residuos:
- embalaje: re150101 Envases de papel y cartón; rendimiento 0.072 kg
