# Extendido de tierras

- Propiedad del archivo: CYPE INGENIEROS, S.A.
- Formato: FIEBDC-3/2002
- Divisa: EUR
- Costes indirectos: 3.00 %
- IVA: 21.00 %

## A Acondicionamiento del terreno

### AC Movimiento de tierras en obra civil

#### ACR Extendidos, rellenos y compactaciones

**ACR070** m³ Extendido de tierras.
Extendido de tierras con material tolerable, dejando el terreno perfilado en basto, con medios mecánicos.
Incluye: Extendido de las tierras en tongadas de espesor uniforme.
Criterio de medición de proyecto: Volumen a extender, según documentación gráfica de Proyecto.
Criterio de medición de obra: Se medirá el volumen realmente ejecutado según especificaciones de Proyecto.

| Código | Ud | Descripción | Rendimiento | Precio | Importe |
|---|---|---|---|---|---|
| mt01art030c | m³ | Material tolerable de aportación, para formación de terraplenes, según el art. 330.3.3.3 del PG-3. (material) | 1.150 | 4.02 | 4.62 |
| mq01pan010a | h | Pala cargadora sobre neumáticos de 120 kW/1,9 m³. (maquinaria) | 0.014 | 45.95 | 0.64 |
| mo087 | h | Ayudante construcción de obra civil. (mano de obra) | 0.088 | 21.94 | 1.93 |
| % | % | Costes directos complementarios | 2 % | 7.19 | 0.14 |
|  |  | Costes directos |  |  | 7.33 |
