# Relleno localizado con áridos reciclados, para drenaje

- Propiedad del archivo: CYPE INGENIEROS, S.A.
- Formato: FIEBDC-3/2002
- Divisa: EUR
- Costes indirectos: 3.00 %
- IVA: 21.00 %

## A Acondicionamiento del terreno

### AU Drenajes

#### AUR Rellenos

**AUR031** m³ Relleno localizado con áridos reciclados, para drenaje.
Relleno localizado con árido reciclado mixto de hormigón y material cerámico de 40 a 80 mm de diámetro, para drenaje, y compactación en tongadas sucesivas de 20 cm de espesor máximo con bandeja vibrante de guiado manual.
Criterio de valoración económica: El precio no incluye la red de drenaje.
Incluye: Descarga a pie de tajo de los áridos a utilizar en los trabajos de relleno. Replanteo general y de niveles. Extendido del material de relleno en tongadas de espesor uniforme. Humectación o desecación de cada tongada. Compactación. Realización de pruebas de servicio.
Criterio de medición de proyecto: Volumen medido sobre los planos de perfiles transversales del Proyecto, que definen el movimiento de tierras a realizar en obra.
Criterio de medición de obra: Se medirá, en perfil compactado, el volumen realmente ejecutado según especificaciones de Proyecto, sin incluir los incrementos por excesos de excavación no autorizados.

| Código | Ud | Descripción | Rendimiento | Precio | Importe |
|---|---|---|---|---|---|
| mt01aro010p | t | Árido reciclado mixto de hormigón y material cerámico, de granulometría comprendida entre 40 y 80 mm, suministrado mediante camión. (material) | 2.000 | 9.41 | 18.82 |
| mt08aaa010a | m³ | Agua. (material) | 0.008 | 1.53 | 0.01 |
| mq01pan070b | h | Mini pala cargadora sobre neumáticos, de 52 kW/1 m³ kW. (maquinaria) | 0.028 | 37.53 | 1.05 |
| mq02rod010d | h | Bandeja vibrante de guiado manual, de 300 kg, anchura de trabajo 70 cm, reversible. (maquinaria) | 0.395 | 7.30 | 2.88 |
| mo113 | h | Peón ordinario construcción. (mano de obra) | 0.395 | 20.78 | 8.21 |
| % | % | Costes directos complementarios | 2 % | 30.97 | 0.62 |
|  |  | Costes directos |  |  | 31.59 |
