# Cuerpo de muro de escollera

- Propiedad del archivo: CYPE INGENIEROS, S.A.
- Formato: FIEBDC-3/2002
- Divisa: EUR
- Costes indirectos: 3.00 %
- IVA: 21.00 %

## C Cimentaciones

### CC Contenciones

#### CCE Muros de escollera

**CCE020** m³ Cuerpo de muro de escollera.
Cuerpo de muro de escollera de bloques de piedra caliza, careada, colocados con retroexcavadora sobre cadenas con pinza para escollera.
Incluye: Replanteo. Preparación de la superficie de apoyo. Colocación de los bloques de piedra. Retirada del material sobrante.
Criterio de medición de proyecto: Volumen medido sobre la sección teórica de cálculo, según documentación gráfica de Proyecto.
Criterio de medición de obra: Se medirá el volumen teórico ejecutado según especificaciones de Proyecto.

| Código | Ud | Descripción | Rendimiento | Precio | Importe |
|---|---|---|---|---|---|
| mt06psm020a | t | Bloque de piedra caliza, careada. (material) | 1.550 | 10.22 | 15.84 |
| mq01exc020a | h | Retroexcavadora sobre cadenas, de 118 kW, con pinza para escollera. (maquinaria) | 0.506 | 131.34 | 66.46 |
| mo041 | h | Oficial 1ª construcción de obra civil. (mano de obra) | 0.413 | 22.13 | 9.14 |
| % | % | Costes directos complementarios | 2 % | 91.44 | 1.83 |
|  |  | Costes directos |  |  | 93.27 |
