# Eliminación de marca vial longitudinal

- Propiedad del archivo: CYPE INGENIEROS, S.A.
- Formato: FIEBDC-3/2002
- Divisa: EUR
- Costes indirectos: 3.00 %
- IVA: 21.00 %

## D Demoliciones

### DM Firmes y pavimentos

#### DMS Señalización viaria

**DMS010** m Eliminación de marca vial longitudinal.
Eliminación de marca vial longitudinal discontinua, de pintura, mediante equipo de granallado, y carga manual sobre camión o contenedor.
Incluye: Replanteo. Granallado del pavimento. Barrido mediante barredora mecánica. Limpieza de los restos de obra. Carga manual de escombros sobre camión o contenedor.
Criterio de medición de proyecto: Longitud medida según documentación gráfica de Proyecto.
Criterio de medición de obra: Se medirá la longitud realmente ejecutada según especificaciones de Proyecto.

| Código | Ud | Descripción | Rendimiento | Precio | Importe |
|---|---|---|---|---|---|
| mq06aca020 | h | Equipo de granallado para pavimento de hormigón, con sistema de aspiración. (maquinaria) | 0.003 | 10.71 | 0.03 |
| mq11bar010 | h | Barredora remolcada con motor auxiliar. (maquinaria) | 0.003 | 67.98 | 0.20 |
| mq04dua020a | h | Dumper de descarga frontal de 1,5 t de carga útil. (maquinaria) | 0.003 | 6.00 | 0.02 |
| mo087 | h | Ayudante construcción de obra civil. (mano de obra) | 0.009 | 21.02 | 0.19 |
| % | % | Costes directos complementarios | 2 % | 0.44 | 0.01 |
|  |  | Costes directos |  |  | 0.45 |
