# Válvula de corte

- Propiedad del archivo: CYPE INGENIEROS, S.A.
- Formato: FIEBDC-3/2002
- Divisa: EUR
- Costes indirectos: 3.00 %
- IVA: 21.00 %

## I Instalaciones

### IU Urbanas

#### IUA Redes de agua potable

**IUA101** Ud Válvula de corte.
Válvula de mariposa de hierro fundido, DN 40 mm. Incluso elementos de montaje y accesorios necesarios para su correcto funcionamiento.
Incluye: Replanteo. Colocación. Conexionado. Comprobación de su correcto funcionamiento.
Criterio de medición de proyecto: Número de unidades previstas, según documentación gráfica de Proyecto.
Criterio de medición de obra: Se medirá el número de unidades realmente ejecutadas según especificaciones de Proyecto.

| Código | Ud | Descripción | Rendimiento | Precio | Importe |
|---|---|---|---|---|---|
| mt37svm010b | Ud | Válvula de mariposa de hierro fundido, DN 40 mm. (material) | 1.000 | 38.07 | 38.07 |
| mt37www010 | Ud | Material auxiliar para instalaciones de fontanería. (material) | 1.000 | 1.43 | 1.43 |
| mo008 | h | Oficial 1ª fontanero. (mano de obra) | 0.110 | 23.74 | 2.61 |
| mo107 | h | Ayudante fontanero. (mano de obra) | 0.110 | 21.90 | 2.41 |
| % | % | Costes directos complementarios | 2 % | 44.52 | 0.89 |
|  |  | Costes directos |  |  | 45.41 |
