# Pieza para tubo de fundición dúctil

- Propiedad del archivo: CYPE INGENIEROS, S.A.
- Formato: FIEBDC-3/2002
- Divisa: EUR
- Costes indirectos: 3.00 %
- IVA: 21.00 %

## I Instalaciones

### IU Urbanas

#### IUA Redes de agua potable

**IUA015** Ud Pieza para tubo de fundición dúctil.
Codo 11° 15' de fundición dúctil con dos bridas, de 60 mm de diámetro nominal.
Incluye: Replanteo. Montaje y conexionado.
Criterio de medición de proyecto: Número de unidades previstas, según documentación gráfica de Proyecto.
Criterio de medición de obra: Se medirá el número de unidades realmente ejecutadas según especificaciones de Proyecto.

| Código | Ud | Descripción | Rendimiento | Precio | Importe |
|---|---|---|---|---|---|
| mt37tfd013aaa | Ud | Codo 11° 15' de fundición dúctil con dos bridas, de 60 mm de diámetro nominal, según UNE-EN 545. (material) | 1.000 | 41.02 | 41.02 |
| mo008 | h | Oficial 1ª fontanero. (mano de obra) | 0.110 | 22.74 | 2.50 |
| mo107 | h | Ayudante fontanero. (mano de obra) | 0.110 | 20.98 | 2.31 |
| % | % | Costes directos complementarios | 2 % | 45.83 | 0.92 |
|  |  | Costes directos |  |  | 46.75 |
