# Apoyo de madera

- Propiedad del archivo: CYPE INGENIEROS, S.A.
- Formato: FIEBDC-3/2002
- Divisa: EUR
- Costes indirectos: 3.00 %
- IVA: 21.00 %

## I Instalaciones

### IU Urbanas

#### IUL Líneas aéreas

**IUL010** Ud Apoyo de madera.
Poste de madera de pino de primera calidad, de 8 m de altura, 24 cm de diámetro en la base y 11 cm de diámetro en cogolla, acabado creosotado, empotrado directamente en suelo cohesivo. Incluso excavación con medios mecánicos, retacado con piedra, relleno posterior con tierras de la propia excavación, transporte y descarga. Totalmente montado.
Incluye: Replanteo. Transporte y descarga. Excavación. Eliminación de las tierras sueltas del fondo de la excavación. Izado del poste. Colocación y aplomado. Retacado con piedra. Relleno con tierras de la propia excavación. Eliminación de restos, limpieza final y retirada de escombros. Carga de escombros sobre camión o contenedor.
Criterio de medición de proyecto: Número de unidades previstas, según documentación gráfica de Proyecto.
Criterio de medición de obra: Se medirá el número de unidades realmente ejecutadas según especificaciones de Proyecto.

| Código | Ud | Descripción | Rendimiento | Precio | Importe |
|---|---|---|---|---|---|
| mt35pya010c | Ud | Poste de madera de pino de primera calidad, de 8 m de altura, 24 cm de diámetro en la base y 11 cm de diámetro en cogolla, acabado creosotado, según UNE-EN 14229. (material) | 1.000 | 121.05 | 121.05 |
| mq01exn010i | h | Miniretroexcavadora sobre neumáticos, de 37,5 kW. (maquinaria) | 0.385 | 52.19 | 20.09 |
| mq04cag010a | h | Camión con grúa de hasta 6 t. (maquinaria) | 0.770 | 56.47 | 43.48 |
| mo020 | h | Oficial 1ª construcción. (mano de obra) | 2.090 | 22.13 | 46.25 |
| mo077 | h | Ayudante construcción. (mano de obra) | 2.090 | 21.02 | 43.93 |
| % | % | Costes directos complementarios | 2 % | 274.80 | 5.50 |
|  |  | Costes directos |  |  | 280.30 |
