# Toma de tierra de alumbrado público con pica

- Propiedad del archivo: CYPE INGENIEROS, S.A.
- Formato: FIEBDC-3/2002
- Divisa: EUR
- Costes indirectos: 3.00 %
- IVA: 21.00 %

## I Instalaciones

### IU Urbanas

#### IUP Redes de alumbrado público

**IUP010** Ud Toma de tierra de alumbrado público con pica.
Toma de tierra de alumbrado público, compuesta por electrodo de 2 m de longitud hincado en el terreno, conectado a puente para comprobación, dentro de una arqueta de registro de polipropileno de 30x30 cm. Incluso replanteo, excavación para la arqueta de registro, hincado del electrodo en el terreno, colocación de la arqueta de registro, conexión del electrodo con la línea de enlace mediante grapa abarcón, relleno con tierras de la propia excavación y aditivos para disminuir la resistividad del terreno y conexionado a la red de tierra mediante puente de comprobación. Totalmente montada, conexionada y probada.
Incluye: Replanteo. Excavación. Hincado del electrodo. Colocación de la arqueta de registro. Conexión del electrodo con la línea de enlace. Relleno de la zona excavada. Conexión a la red de tierra. Realización de pruebas de servicio.
Criterio de medición de proyecto: Número de unidades previstas, según documentación gráfica de Proyecto.
Criterio de medición de obra: Se medirá el número de unidades realmente ejecutadas según especificaciones de Proyecto.

| Código | Ud | Descripción | Rendimiento | Precio | Importe |
|---|---|---|---|---|---|
| mt35tte010b | Ud | Electrodo para red de toma de tierra cobreado con 300 µm, fabricado en acero, de 15 mm de diámetro y 2 m de longitud. (material) | 1.000 | 18.39 | 18.39 |
| mt35ttc010b | m | Conductor de cobre desnudo, de 35 mm². (material) | 0.250 | 2.87 | 0.72 |
| mt35tta040 | Ud | Grapa abarcón para conexión de pica. (material) | 1.000 | 1.02 | 1.02 |
| mt35tta010 | Ud | Arqueta de polipropileno para toma de tierra, de 300x300 mm, con tapa de registro. (material) | 1.000 | 75.60 | 75.60 |
| mt35tta030 | Ud | Puente para comprobación de puesta a tierra de la instalación eléctrica. (material) | 1.000 | 47.00 | 47.00 |
| mt35tta060 | Ud | Saco de 5 kg de sales minerales para la mejora de la conductividad de puestas a tierra. (material) | 0.333 | 3.58 | 1.19 |
| mt35www020 | Ud | Material auxiliar para instalaciones de toma de tierra. (material) | 1.000 | 1.17 | 1.17 |
| mq01ret020b | h | Retrocargadora sobre neumáticos, de 70 kW. (maquinaria) | 0.003 | 41.71 | 0.13 |
| mo003 | h | Oficial 1ª electricista. (mano de obra) | 0.275 | 23.74 | 6.53 |
| mo102 | h | Ayudante electricista. (mano de obra) | 0.275 | 21.90 | 6.02 |
| mo113 | h | Peón ordinario construcción. (mano de obra) | 0.001 | 21.69 | 0.02 |
| % | % | Costes directos complementarios | 2 % | 157.79 | 3.16 |
|  |  | Costes directos |  |  | 160.95 |
