# Canalización subterránea de protección del cableado de alumbrado público

- Propiedad del archivo: CYPE INGENIEROS, S.A.
- Formato: FIEBDC-3/2002
- Divisa: EUR
- Costes indirectos: 3.00 %
- IVA: 21.00 %

## I Instalaciones

### IU Urbanas

#### IUP Redes de alumbrado público

**IUP050** m Canalización subterránea de protección del cableado de alumbrado público.
Canalización subterránea de protección del cableado de alumbrado público, formada por tubo protector de polietileno de doble pared, de 63 mm de diámetro, resistencia a compresión mayor de 250 N, suministrado en rollo. Incluso hilo guía. Totalmente montada, conexionada y probada.
Incluye: Replanteo. Colocación del tubo.
Criterio de medición de proyecto: Longitud medida según documentación gráfica de Proyecto.
Criterio de medición de obra: Se medirá la longitud realmente ejecutada según especificaciones de Proyecto.

| Código | Ud | Descripción | Rendimiento | Precio | Importe |
|---|---|---|---|---|---|
| mt35aia080ac | m | Tubo curvable, suministrado en rollo, de polietileno de doble pared (interior lisa y exterior corrugada), de color naranja, de 63 mm de diámetro nominal, para canalización enterrada, resistencia a la compresión 250 N, con grado de protección IP549 según UNE 20324, con hilo guía incorporado. Según UNE-EN 61386-1, UNE-EN 61386-22 y UNE-EN 50086-2-4. (material) | 1.000 | 2.83 | 2.83 |
| mt35www010 | Ud | Material auxiliar para instalaciones eléctricas. (material) | 0.100 | 1.51 | 0.15 |
| mo003 | h | Oficial 1ª electricista. (mano de obra) | 0.028 | 22.74 | 0.64 |
| mo102 | h | Ayudante electricista. (mano de obra) | 0.022 | 20.98 | 0.46 |
| % | % | Costes directos complementarios | 2 % | 4.08 | 0.08 |
|  |  | Costes directos |  |  | 4.16 |
