# Extendido de tierra vegetal

- Propiedad del archivo: CYPE INGENIEROS, S.A.
- Formato: FIEBDC-3/2002
- Divisa: EUR
- Costes indirectos: 3.00 %
- IVA: 21.00 %

## J Jardinería

### JA Preparación del terreno

#### JAC Aporte de tierras y sustratos

**JAC010** m³ Extendido de tierra vegetal.
Tierra vegetal cribada suministrada en sacos, extendida sobre el terreno con medios manuales, en un radio máximo desde el lugar de descarga de entre 100 y 200 m, para formar una capa de espesor uniforme de hasta 10 cm.
Incluye: Extendido de la tierra. Rasanteos y remates. Recogida de restos. Carga a camión o contenedor de los restos.
Criterio de medición de proyecto: Volumen a extender, según documentación gráfica de Proyecto.
Criterio de medición de obra: Se medirá el volumen realmente ejecutado según especificaciones de Proyecto.

| Código | Ud | Descripción | Rendimiento | Precio | Importe |
|---|---|---|---|---|---|
| mt48tie030b | m³ | Tierra vegetal cribada, suministrada en sacos. (material) | 1.000 | 30.14 | 30.14 |
| mo040 | h | Oficial 1ª jardinero. (mano de obra) | 0.072 | 23.10 | 1.66 |
| mo086 | h | Ayudante jardinero. (mano de obra) | 0.825 | 21.94 | 18.10 |
| % | % | Costes directos complementarios | 2 % | 49.90 | 1.00 |
|  |  | Costes directos |  |  | 50.90 |
