# Trasplante de conífera

- Propiedad del archivo: CYPE INGENIEROS, S.A.
- Formato: FIEBDC-3/2002
- Divisa: EUR
- Costes indirectos: 3.00 %
- IVA: 21.00 %

## J Jardinería

### JS Suministro y plantación de especies

#### JSP Plantación y trasplante de especies

**JSP040** Ud Trasplante de conífera.
Trasplante de conífera de hasta 3 m de altura, ubicada en alcorque, con retrocargadora.
Incluye: Transporte al lugar de destino. Plantación. Recorte de raíces.
Criterio de medición de proyecto: Número de unidades previstas, según documentación gráfica de Proyecto.
Criterio de medición de obra: Se medirá el número de unidades realmente trasplantadas según especificaciones de Proyecto.

| Código | Ud | Descripción | Rendimiento | Precio | Importe |
|---|---|---|---|---|---|
| mq01ret020b | h | Retrocargadora sobre neumáticos, de 70 kW. (maquinaria) | 2.200 | 41.71 | 91.76 |
| mq04cag010b | h | Camión con grúa de hasta 10 t. (maquinaria) | 0.220 | 63.96 | 14.07 |
| mo040 | h | Oficial 1ª jardinero. (mano de obra) | 1.078 | 23.10 | 24.90 |
| mo115 | h | Peón jardinero. (mano de obra) | 4.400 | 21.69 | 95.44 |
| mo086 | h | Ayudante jardinero. (mano de obra) | 4.400 | 21.94 | 96.54 |
| % | % | Costes directos complementarios | 2 % | 322.71 | 6.45 |
|  |  | Costes directos |  |  | 329.16 |
