# Árbol de hoja perenne

- Propiedad del archivo: CYPE INGENIEROS, S.A.
- Formato: FIEBDC-3/2002
- Divisa: EUR
- Costes indirectos: 3.00 %
- IVA: 21.00 %

## J Jardinería

### JS Suministro y plantación de especies

#### JSS Suministro de especies

**JSS010** Ud Árbol de hoja perenne.
Durillo (Viburnum tinus 'Lucidum') de 10 a 12 cm de diámetro de tronco; suministro en contenedor estándar.
Incluye: Transporte y descarga a pie de hoyo de plantación.
Criterio de medición de proyecto: Número de unidades previstas, según documentación gráfica de Proyecto.
Criterio de medición de obra: Se medirá el número de unidades realmente suministradas según especificaciones de Proyecto.

| Código | Ud | Descripción | Rendimiento | Precio | Importe |
|---|---|---|---|---|---|
| mt48eap145a | Ud | Durillo (Viburnum tinus 'Lucidum') de 10 a 12 cm de diámetro de tronco; suministro en contenedor estándar de 50 l. (material) | 1.000 | 61.30 | 61.30 |
| % | % | Costes directos complementarios | 2 % | 61.30 | 1.23 |
|  |  | Costes directos |  |  | 62.53 |
