# Cubrición decorativa del terreno, con césped sintético

- Propiedad del archivo: CYPE INGENIEROS, S.A.
- Formato: FIEBDC-3/2002
- Divisa: EUR
- Costes indirectos: 3.00 %
- IVA: 21.00 %

## J Jardinería

### JT Decoración y tratamiento de superficies

#### JTI Superficies de materiales inertes

**JTI030** m² Cubrición decorativa del terreno, con césped sintético.
Cubrición decorativa del terreno, con césped sintético, realizada mediante: extendido de los rollos de césped sintético, compuesto de fibras de polietileno y polipropileno resistente a los rayos UV, altura de hilo 25 mm y 6600 decitex, cosidas sobre base de polipropileno a razón de 14700 mechones/m², con medios manuales; pegado de los mismos con cola y cinta de geotextil de 25 cm de anchura; y lastrado de la superficie con arena de sílice, con un rendimiento de 10 kg/m².
Incluye: Replanteo. Preparación del terreno. Corte de los rollos de césped. Extendido y pegado de los rollos de césped. Cubrición con arena. Riego. Retirada y carga de los materiales sobrantes sobre camión o contenedor.
Criterio de medición de proyecto: Superficie medida en proyección horizontal, según documentación gráfica de Proyecto.
Criterio de medición de obra: Se medirá, en proyección horizontal, la superficie realmente ejecutada según especificaciones de Proyecto.

| Código | Ud | Descripción | Rendimiento | Precio | Importe |
|---|---|---|---|---|---|
| mt48ces010a | m² | Césped sintético, compuesto de fibras de polietileno y polipropileno resistente a los rayos UV, altura de hilo 25 mm y 6600 decitex, cosidas sobre base de polipropileno a razón de 14700 mechones/m², para uso decorativo; suministrado en rollos. (material) | 1.050 | 23.15 | 24.31 |
| mt08aaa010a | m³ | Agua. (material) | 0.010 | 1.53 | 0.02 |
| mt01arp015a | kg | Arena de sílice natural, lavada y secada al horno, de granulometría comprendida entre 0,2 y 0,5 mm, presentada en sacos. (material) | 10.000 | 0.15 | 1.50 |
| mt48ces020 | kg | Cola, para colocación de césped sintético. (material) | 0.100 | 7.66 | 0.77 |
| mt48ces030 | m | Cinta de geotextil de 25 cm de anchura, para colocación de césped sintético. (material) | 0.600 | 1.53 | 0.92 |
| mo040 | h | Oficial 1ª jardinero. (mano de obra) | 0.110 | 22.13 | 2.43 |
| mo086 | h | Ayudante jardinero. (mano de obra) | 0.495 | 21.02 | 10.40 |
| % | % | Costes directos complementarios | 2 % | 40.35 | 0.81 |
|  |  | Costes directos |  |  | 41.16 |
