# Pavimento deportivo de césped sintético

- Propiedad del archivo: CYPE INGENIEROS, S.A.
- Formato: FIEBDC-3/2002
- Divisa: EUR
- Costes indirectos: 3.00 %
- IVA: 21.00 %

## M Firmes y pavimentos urbanos

### MD Pavimentos deportivos

#### MDB De césped sintético

**MDB005** m² Pavimento deportivo de césped sintético.
Pavimento deportivo para pista multideporte, formado por césped sintético, color verde, compuesto de mechones rectos prefibrilados de 3/16" de fibra 100% polietileno resistente a los rayos UV, 5000 decitex, 110 micras de espesor, tejidos sobre base con doble capa de polipropileno reforzada con una capa de fieltro, con termofijado y sellado con látex a base de un copolímero de acetato de vinil etileno, de 17 mm de altura de pelo, 19 mm de altura total de moqueta, 2065 g/m² y 40000 mechones/m², con líneas de juego de césped sintético, color blanco, banda de unión de geotextil de polipropileno, de 300 mm de anchura y adhesivo de poliuretano bicomponente, lastrado con 18 kg/m² de árido silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit201b | m² | Césped sintético, color verde, compuesto de mechones rectos prefibrilados de 3/16" de fibra 100% polietileno resistente a los rayos UV, 5000 decitex, 110 micras de espesor, tejidos sobre base con doble capa de polipropileno reforzada con una capa de fieltro, con termofijado y sellado con látex a base de un copolímero de acetato de vinil etileno, de 17 mm de altura de pelo, 19 mm de altura total de moqueta, 2065 g/m² y 40000 mechones/m², suministrado en rollos. (material) | 1.030 | 17.07 | 17.58 |
| mt47cit202b | m² | Césped sintético, color blanco, suministrado en rollos, para líneas de juego. (material) | 0.200 | 1.04 | 0.21 |
| mt47cit260a | kg | Adhesivo de poliuretano bicomponente. (material) | 0.180 | 4.40 | 0.79 |
| mt47cit250a | m | Banda de unión de geotextil de polipropileno, de 300 mm de anchura, para pistas de pádel o de tenis, de césped sintético, suministrada en rollos. (material) | 0.400 | 1.08 | 0.43 |
| mt47cit004a | kg | Árido silíceo, de granulometría comprendida entre 0,4 y 0,8 mm, suministrado en sacos. (material) | 18.000 | 0.15 | 2.70 |
| mq07cel010 | h | Carretilla elevadora diesel de doble tracción de 8 t. (maquinaria) | 0.002 | 28.06 | 0.06 |
| mo041 | h | Oficial 1ª construcción de obra civil. (mano de obra) | 0.127 | 23.10 | 2.93 |
| mo087 | h | Ayudante construcción de obra civil. (mano de obra) | 0.127 | 21.94 | 2.79 |
| % | % | Costes directos complementarios | 2 % | 27.49 | 0.55 |
|  |  | Costes directos |  |  | 28.04 |
