# Rígola de piedra natural

- Propiedad del archivo: CYPE INGENIEROS, S.A.
- Formato: FIEBDC-3/2002
- Divisa: EUR
- Costes indirectos: 3.00 %
- IVA: 21.00 %

## M Firmes y pavimentos urbanos

### ML Bordes y límites de pavimentos

#### MLR Rígolas

**MLR020** m Rígola de piedra natural.
Rígola de granito Blanco Berrocal, formada por piezas de 20x6 cm de sección, longitud libre entre 50 y 100 cm, superficie con una caída, acabado aserrado, para colocación en viales, recibidas con mortero de cemento, industrial, M-5 de consistencia seca y posterior rejuntado de anchura máxima 1 cm con mortero de cemento, industrial, M-5, sobre base de hormigón en masa HM-20/P/20/X0 de 20 cm de espesor y ancho de 10 cm a cada lado de la rígola, vertido desde camión, extendido y vibrado, con acabado maestreado, según pendientes del proyecto y colocado sobre explanada con índice CBR > 5 (California Bearing Ratio), no incluida en este precio. Incluso limpieza.
Incluye: Vertido y extendido del hormigón. Colocación de las piezas. Relleno de juntas con mortero. Asentado y nivelación.
Criterio de medición de proyecto: Longitud medida según documentación gráfica de Proyecto.
Criterio de medición de obra: Se medirá la longitud realmente ejecutada según especificaciones de Proyecto.

| Código | Ud | Descripción | Rendimiento | Precio | Importe |
|---|---|---|---|---|---|
| mt10hmf011Bc | m³ | Hormigón en masa HM-20/P/20/X0, fabricado en central. (material) | 0.096 | 79.08 | 7.59 |
| mt08aaa010a | m³ | Agua. (material) | 0.006 | 1.53 | 0.01 |
| mt09mif010ca | t | Mortero industrial para albañilería, de cemento, color gris, categoría M-5 (resistencia a compresión 5 N/mm²), suministrado en sacos, según UNE-EN 998-2. (material) | 0.009 | 54.64 | 0.49 |
| mt11rig010aaa | m | Rígola de granito Blanco Berrocal, formada por piezas de 20x6 cm de sección, longitud libre entre 50 y 100 cm, superficie con una caída, acabado aserrado. (material) | 1.000 | 21.52 | 21.52 |
| op00amo010 |  | Amoladora o radial. | 1.000 | 0.00 | 0.00 |
| mo041 | h | Oficial 1ª construcción de obra civil. (mano de obra) | 0.330 | 23.10 | 7.62 |
| mo087 | h | Ayudante construcción de obra civil. (mano de obra) | 0.358 | 21.94 | 7.85 |
| % | % | Costes directos complementarios | 2 % | 45.08 | 0.90 |
|  |  | Costes directos |  |  | 45.98 |
