# Transporte de mezcla bituminosa con camión

- Propiedad del archivo: CYPE INGENIEROS, S.A.
- Formato: FIEBDC-3/2002
- Divisa: EUR
- Costes indirectos: 3.00 %
- IVA: 21.00 %

## M Firmes y pavimentos urbanos

### MP Pavimentos urbanos

#### MPB Mezclas y riegos bituminosos

**MPB009** t Transporte de mezcla bituminosa con camión.
Transporte de mezcla bituminosa con camión a una distancia máxima de 200 km.
Criterio de valoración económica: El precio incluye el viaje de ida, la descarga y el viaje de vuelta.
Criterio de medición de proyecto: Peso teórico calculado según documentación gráfica de Proyecto.
Criterio de medición de obra: Se comprobará el peso de la carga realmente llegada a obra, según especificaciones de Proyecto.

| Código | Ud | Descripción | Rendimiento | Precio | Importe |
|---|---|---|---|---|---|
| mq04cap040a | h | Camión bañera de 30 t de carga. (maquinaria) | 0.242 | 130.29 | 31.53 |
| % | % | Costes directos complementarios | 2 % | 31.53 | 0.63 |
|  |  | Costes directos |  |  | 32.16 |
