# Pavimento continuo drenante de hormigón "HEIDELBERG MATERIALS"

- Propiedad del archivo: CYPE INGENIEROS, S.A.
- Formato: FIEBDC-3/2002
- Divisa: EUR
- Costes indirectos: 3.00 %
- IVA: 21.00 %

## M Firmes y pavimentos urbanos

### MP Pavimentos urbanos

#### MPD Drenantes

**MPD040** m² Pavimento continuo drenante de hormigón "HEIDELBERG MATERIALS".
Pavimento continuo drenante de hormigón H-Drena Peatonal "HEIDELBERG MATERIALS", de bajo contenido en finos, fabricado en central, color gris, con una resistencia a flexotracción de 2 N/mm², una resistencia a compresión de 15 N/mm² y una capacidad drenante de 125 l/(m²·min), con un 20% de huecos y resistencia al deslizamiento Rd>45 según UNE-EN 16165, resbaladicidad clase 3 según CTE, de 100 mm de espesor.
Criterio de valoración económica: El precio no incluye la base soporte.
Incluye: Preparación de la superficie de apoyo del hormigón. Replanteo de las juntas de construcción y de dilatación. Tendido de niveles mediante toques, maestras de hormigón o reglas. Riego de la superficie base. Formación de juntas de construcción y de juntas perimetrales de dilatación. Conexionado, anclaje y emboquillado de las redes de instalaciones proyectadas. Vertido, extendido y vibrado del hormigón. Curado del hormigón. Replanteo de las juntas de retracción. Corte del hormigón. Limpieza final de las juntas de retracción.
Criterio de medición de proyecto: Superficie medida según documentación gráfica de Proyecto.
Criterio de medición de obra: Se medirá la superficie realmente ejecutada según especificaciones de Proyecto.

| Código | Ud | Descripción | Rendimiento | Precio | Importe |
|---|---|---|---|---|---|
| mt09hei010a | m³ | Hormigón H-Drena Peatonal "HEIDELBERG MATERIALS", de bajo contenido en finos, fabricado en central, color gris, con una resistencia a flexotracción de 2 N/mm², una resistencia a compresión de 15 N/mm² y una capacidad drenante de 125 l/(m²·min), con un 20% de huecos y resistencia al deslizamiento Rd>45 según UNE-EN 16165, resbaladicidad clase 3 según CTE. (material) | 0.105 | 196.27 | 20.61 |
| mq06vib020 | h | Regla vibrante de 3 m. (maquinaria) | 0.092 | 5.33 | 0.49 |
| mq06cor020 | h | Equipo para corte de juntas en soleras de hormigón. (maquinaria) | 0.090 | 10.85 | 0.98 |
| mq04dua020b | h | Dumper de descarga frontal de 2 t de carga útil. (maquinaria) | 0.308 | 10.58 | 3.26 |
| mo041 | h | Oficial 1ª construcción de obra civil. (mano de obra) | 0.132 | 22.13 | 2.92 |
| mo087 | h | Ayudante construcción de obra civil. (mano de obra) | 0.132 | 21.02 | 2.77 |
| % | % | Costes directos complementarios | 2 % | 31.03 | 0.62 |
|  |  | Costes directos |  |  | 31.65 |
